# Hortanbau Grundschule Wormstedt
Angebotsaufforderung (GAEB DA 2000 1.2, DA83)
Projekt: 2044-00
Währung: EUR
Auftraggeber: Landratsamt Weimarer Land, Bahnhofstraße 28, 99510 Apolda
Erstellt mit: GAEB Toolbox V3.3 G90 R20230829, iTWO_64 V24.0.563, 04.03.2026

## Zusätzlicher Text
Der Kreis Weimarer Land beabsichtigt, die Staatliche Grundschule in Wormstedt um einen
dreigeschossigen Hortanbau zu erweitern.
Unabhängig vom geplanten Anbau des Hortgebäudes wird im Vorfeld in der Grundschule
Wormstedt die Heizungs- und Trinkwasserversorgung erneuert. Derzeit erfolgt die Wärmeversorgung des gesamten Grundstücks über eine Ölheizanlage in einem separaten Heizhaus.
Zukünftig soll die bestehende Heizungsanlage durch ein hybrides System aus Gasbrennwerttechnik und Wärmepumpe ersetzt und in der Grundschule untergebracht werden. Mit der Um-
setzung dieser Maßnahme wird das bisherige Heizhaus zurückgebaut.

Beschreibung Bestand

Die staatliche Grundschule in Wormstedt, Ortsteil in Bad Sulza, ist ein Komplex aus drei aneinandergereihten Gebäuden: Haus 1, Haus 2 und das Heizhaus. Der Komplex erstreckt sich
auf den Flurstücken 53/10 und 53/13. Alle drei Gebäude haben einen separaten Eingang und
sind im Kellergeschoss miteinander verbunden. Das Haus 1, aus dem Jahre 1958, hat ein
souterrainartiges Kellergeschoss, ein Erdgeschoss und Dachgeschoss. Das Haus 2 aus dem
Jahre 1972 ist ein kompakter Baukörper mit Kellergeschoss, Erdgeschoss und 2 Obergeschossen. Im Zuge der Maßnahme wird an das Haus 2 (Standort Heizhaus) angebaut. Im
Haus 2 ist jeweils an den Giebelseiten ein Treppenhaus vorhanden. Im Norden befindet sich
der Schulhof mit Spielfläche, über den der Zugang erfolgt. Im Süden befinden sich auf dem
Flurstück 53/14 Stellplätze sowie eine private Garage.

Beschreibung der geplanten Baumaßnahmen

Für den dreigeschossigen Anbau sind sowohl im Schulgebäude als auch innerhalb der Au-
ßenanlagen Baumaßnahmen erforderlich. Diese werden im Folgenden dargelegt.

Neubau Hortanbau

Gebäudebeschreibung
Der geplante massive Hortanbau soll an der östlichen Giebelseite der Grundschule in Wormstedt entstehen, wo sich derzeit das Heizhaus befindet. Das Gebäude wird dreigeschossig ausgeführt und gliedert sich in ein Erdgeschoss und zwei Obergeschosse. Mit einer Höhe von
11,28 m (Fertigfußboden oberstes Geschoss über der Geländeoberfläche im Mittel bei 6,98m)
ist das Gebäude gemäß § 2 Abs. 3 der Thüringer Bauordnung (ThürBO) der Gebäudeklasse 3
zuzuordnen. Das Erdgeschoss umfasst eine Bruttogrundfläche von ca. 298,00m² und die
Obergeschosse umfassen jeweils ca. 192,00m². Die Geschosse sind über das Bestandstreppenhaus in der Grundschule und einen Aufzug im Neubau barrierefrei miteinander verbunden.

Für die Verbindung werden in die bestehende Wand in jedem Geschoss Türöffnungen mit
Glaselementen integriert. Ab dem 2. Obergeschoss wird der bestehende Schornstein zurückgebaut, um die Errichtung eines zweiten, unabhängigen Rettungsweges zu ermöglichen. In
diesem Zusammenhang wird das Treppenhaus durch eine Trennwand vom Flur abgetrennt.
Flur und Treppenhaus im Bestand werden im Rahmen der Baumaßnahmen überarbeitet, erhalten einen neuen Anstrich und werden baulich an den Neubau angepasst. Im Erdgeschoss
erfolgt der Übergang von Hort und Grundschule ebenerdig. In den oberen Geschossen ergibt
sich ein Höhenversatz, da die Horträume eine durchgängige lichte Raumhöhe von 2,80m erhalten. Dieser Höhenversatz wird jeweils im Flur des Neubaus über den Aufzug und über eine
kleine Treppe überwunden.
Im Erdgeschoss befindet sich ein großzügiger, multifunktional nutzbarer Raum mit integrierter
Kinderküche. Dieser öffnet sich nach Süden zu einer Sonnenterrasse. Die Süd- und Ostfassade ist hier als Pfosten-Riegel-Konstruktion mit innenliegenden runden Stützen ausgeführt.
Zudem sind im Erdgeschoss Sanitärräume für Mädchen und Jungen sowie ein barrierefreier
Sanitärbereich untergebracht. Direkt am Flur liegt ein Kopierraum, ein Büro befindet sich am Haupteingang.
In den Obergeschossen gibt es jeweils einen Verbindungsflur und zwei Horträume. Der Flur ist
großzügig nach Süden mit einer Pfosten-Riegel-Fassade und zum Norden hin mit Fensterelementen verglast und beinhaltet eine Leseecke. Jeder Hortraum erhält ein Waschbecken. Die
Türen zu den Horträumen erhalten ein Element mit satinierter Verglasung, um mehr Durchlässigkeit und Licht zu generieren. Den oberen Abschluss bildet ein massives Flachdach.

Zugänge und Außenanlagen
Das Grundstück für den geplanten Hortanbau umfasst die Flurstücke 53/13, 53/14 und 53/11.
Das zukünftige Hortgebäude erhält zwei Zugänge im Erdgeschoss. Der Haupteingang liegt,
anstelle des aktuellen Windfangs, auf der Seite des bestehenden Schulhofs und erhält ein
massives Vordach mit extensiver Begrünung. Von Süden ist der Hort barrierefrei über eine
Rampe oder alternativ über eine Treppe erreichbar. Dieser Eingang erhält ein freitragendes
Vordach. Im ersten Obergeschoss entsteht auf der Nordseite eine Terrasse, die über eine
Außentreppenanlage mit Blocksitzstufen direkt an die Spielfläche angebunden wird.

Fassade
Das Erdgeschoss des Neubaus erhält neben der Pfosten-Riegel-Fassade ein Wärmedämmverbundsystem. Die oberen Geschosse werden mit einer vorgehängten Fassade mit Faserzementplatten ausgeführt. Die Belichtung der Räume erfolgt über die Nord-, Süd und Ostseite.
In den Obergeschossen ist zwischen den Fenstern eine gestalterisch abgesetzte Fläche in
einer anderen Oberfläche oder Farbe vorgesehen, sodass sich gemeinsam mit den Fenstern
ein durchlaufendes Fensterband ergibt. Es ist ein sommerlicher Wärmeschutz in Form von
elektronisch bedienbaren Markisen vorgesehen. Diese werden in verschiedenen Farbtönen
gestaltet, die sich am Farbkonzept des Bestandes orientieren. Die zurückhaltende Fassadengestaltung erhält durch Fenster und Markisen eine dezente farbliche Akzentuierung. Die Fenster werden als dreifach verglaste Aluminiumelemente mit einer zur Fassade passenden Farbgebung ausgeführt. Zusätzlich ist in den Horträumen ein innenliegender Blendschutz vorgesehen.

Abbruchmaßnahmen

Für die geplante Maßnahme müssen folgende Gebäude/-teile abgebrochen werden.
• Das Heizhaus und die Garage (Flurstück 53/14) für den neuen Standort
• Rückbau des Windfangs am Bestandsgebäude für den neuen Zugang
• Rückbau Stützmauer und Pflanzensteine im nordöstlichen Bereich mit anschließender
Wiederherstellung/Neugestaltung
• Wanddurchbrüche zum Bestand und teilweise Rückbau Schornstein

Beschreibung der im Leistungsverzeichnis beinhalteten Maßnahmen

Die Leistungen umfassen die Ausführung der Dacharbeiten für den dreigeschossigen Hortanbau einschl. Terrassen auf der Nord- und Südseite.  Darin inbegriffen sind auch die Leistungen der Dachentwässerung einschl. Rinnen, Herstellung von Absturzsicherungssystemen sowie der Einbau einer Lichtkuppel und Schachtabdeckung. Des Weiteren sind Arbeiten am Dach des Bestandgebäudes erforderlich, um den Übergangsbereich zum Neubau auszubilden. Darüber hinaus muss ein im Bestand vorhandener Schornstein z.T. zurückgebaut und die Dachfläche an dieser Stelle verschlossen werden.

Bauzeitliche Unterbrechungen aufgrund des Ineinandergreifens der Gewerke sowie das mehrfache Anrücken auf die Baustelle sind einzukalkulieren.
Zudem ist einzukalkulieren, dass z.T. zeitgleiche Tätigkeiten in den unterschiedlichen Bereichen durchzuführen sind.

Die Arbeiten erfolgen am und im Bestandsgebäude. Es ist zu beachten, dass im angrenzenden Bereich der reguläre Schulbetrieb fortgeführt wird. Der Schulbetrieb darf durch die Baumaßnahme keinesfalls beeinträchtigt werden. Lärmintensive Arbeiten sind während der Unterrichtszeit zu vermeiden. Diese Tätigkeiten sind möglichst in die Nachmittagsstunden zu verschieben.

Auf dem Schulgelände werden die entsprechenden Baustellen- und Lagerbereiche von den schulisch genutzten Freiflächen abgetrennt. Eine entsprechende Abstimmung / Einweisung dazu erfolgt vor Baubeginn mit der Bauüberwachung.

## Zusätzlicher Text
1.1 Baustelleneinrichtung
Die nachfolgend aufgeführten Punkte haben grundsätzlich Gültigkeit, sofern in der Leistungsbeschreibung der einzelnen Positionen nichts anderes beschrieben ist.

Die Baustelleneinrichtungsfläche wird dem AN durch die örtliche Bauleitung zugewiesen.

Materiallager und Stellflächen z. B. Container sind entsprechend den Erfordernissen des Bauablaufes auf Anweisung der Bauleitung kostenfrei umzusetzen.
Vom Auftraggeber zur Verfügung gestellte Flächen für Baustelleneinrichtung des Auftragnehmers müssen, sofern nicht anders vereinbart ist, vom Auftragnehmer in den Zustand vor Nutzungsbeginn gebracht werden.

Bei der Durchführung aller Bauarbeiten ist das Gesetz zum Schutz vor schädlichen Umwelteinwirkungen durch Luftverunreinigungen, Geräusche, Erschütterungen und ähnliche Vorgänge zu beachten und einzuhalten ( Bundesimmissionsschutzgesetz ).

Bäume, Pflanzenbestände und Vegetationsflächen sind während der Durchführung der Baumaßnahme zu schützen. Hierbei sind die Vorschriften der RAS-LG 4 in Verbindung mit der DIN 18920 zu beachten.

1.1.1 Baustrom
Durch das ELT- Gewerk wird ein zentraler Baustromverteiler im UG aufgestellt, von dort ausgehend werden je Etage an zentraler Stelle Etagenverteiler errichtet. Die Verteiler sind während der Bauzeit durch den AN mit nutzbar.

Die Baustellenbeleuchtung wird durch die Elektrofirma in allen Fluren und Treppenhäusern errichtet. Für eine ausreichende Beleuchtung in einzelnen Räumen bzw. am Arbeitsplatz des AN ist jedes Gewerk eigenständig verantwortlich.

1.1.2 Bauwasser
Der Bauwasseranschluss ist durch den AN herzustellen. Der Anschluss ist durch den AN sowie durch alle anderen Gewerke mit zu nutzen. Der Bauwasseranschluss muss für die Versorgung des gesamten Baustellenbetriebes zur Verfügung stehen.

1.1.3 Kosten des Verbrauchs (Strom, Wasser)
Die Kosten des Verbrauchs für Strom und Wasser und die Nutzung der sanitären Anlagen sowie die Kosten für die Einrichtung der Entnahmestellen werden entsprechend den besonderen Vertragsbedingungen als prozentuale Umlage abgerechnet.

Hinweis
Unvorhersehbare und geplante (wird dann rechtzeitig gemeldet) Unterbrechung der Strom- und Wasserversorgung während der Arbeitszeit berechtigen den Auftragnehmer nicht zu Regressforderungen.

1.2 Rüstungen und Hebezeuge
Erforderliche Rüstungen und Hebezeuge, welche für die in diesem Leistungsverzeichnis ausgeschriebenen Leistungen notwendig werden, sind Nebenleistungen des AN und werden nicht gesondert vergütet, außer diese sind in einer sep. LV-Position beschrieben.

1.3 Baureinigung/Bauschuttentsorgung
Baufeld, Baustelleneinrichtung und Arbeitsplätze sind in einem sauberen Zustand zu halten.
Die durch den Baustellenverkehr benutzten Straßen, Wege und sonstigen öffentlichen Verkehrsflächen sind während der Baumaßnahme in einem sauberen Zustand zu halten und nach Abschluss der Baumaßnahme in den vorgefundenen Zustand zu versetzen. Die Einschränkungen und Behinderungen des öffentlichen Verkehrs außerhalb des Baufeldes sind auf ein Minimum zu beschränken.

Abfälle sind anfallender Bauschutt und alle von der Eigenarbeit des Auftragnehmers herrührende und nicht mehr verwendbare Baustoffe, Material, Hilfs- und Reststoffe. Diese sind täglich von der Baustelle zu beseitigen. Kommt der Auftragnehmer dieser Forderung nicht nach, hat der Auftraggeber das Recht nach Vorankündigung ohne weitere Fristsetzung die Abfallbeseitigung zu Lasten des Auftragnehmers von Dritten durchführen zu lassen. Zwischenlagerung hat in vom AN zu stellenden Containern zu erfolgen.

Die ordnungsgemäße Entsorgung ist durch Führung der gesetzlichen Abfallbegleitscheine nachzuweisen.

1.4 Informationspflicht
Der Auftragnehmer hat sich vor Ausführung von Arbeiten auf der Baustelle über die Lage von Leitungen, Kabeln, Schächten und Kanälen beim Auftraggeber und bei den Ver- und Entsorgungsanlagen zuständigen Trägern anhand der Bestandpläne und der dazu bestehenden Anweisungen zu unterrichten.

Auf den Schutz der vorhandenen Kabel und Leitungen ist besonderer Wert zu legen und den entsprechenden Hinweisen und Merkblättern der Versorger unbedingt Folge zu leisten.
Durch den AN verursachte Schäden sind von ihm zu seinen Lasten zu beheben.

2. Vertragsbedingungen
Dem Angebot liegen folgende Vertragsbedingungen, Vorschriften und Richtlinien in jeweils
neuester Fassung und mit allen Nachträgen zu Grunde. (Sie gelten bei Widersprüchen nacheinander) :
die Vorbemerkungen des Leistungsverzeichnisses / das Leistungsverzeichnis
die Besonderen Vertragsbedingungen (BVB)
die Zusätzlichen Vertragsbedingungen (ZVB)
die Zusätzlichen Technischen Vertragsbedingungen (ZTV)
die VOB Teil C
die VOB Teil B
das Bürgerliche Gesetzbuch (BGB)
die Hersteller- Richtlinien
die Vorschriften der Bauberufs-Genossenschaft und die Unfallverhütungsvorschriften (UVV), die Baustellen-VO, die GUV-Vorschriften, die Vorschriften des Gewerbeaufsichtsamtes.
die Fremdfirmenrichtlinie des Unstrut- Hainich- Kreis

3. Einheitspreise / Kalkulation
Die nachfolgend aufgeführten Punkte haben grundsätzlich Gültigkeit, sofern in der Leistungsbeschreibung der einzelnen Positionen nichts anderes beschrieben ist.

Alle Leistungen sollen in betriebsfertiger, entsprechend der Nutzung geeigneter Ausführung kalkuliert werden, einschl. aller Materialien, Lieferungen, Transporte, Lagerkosten, Kleinteile, Baustelleneinrichtung, Maschinen, Geräte, Werkzeuge in ausreichender Anzahl und Größe, einschließlich aller weiteren Nebenleistungen, für eine termingerechte Durchführung der Arbeiten.

4. Ausführung
Die Arbeiten sind mit den übrigen Gewerken in Zusammenarbeit mit der Bauleitung des AG abzustimmen, um einen kontinuierlichen Arbeitsablauf zu gewährleisten. Die Koordination der Arbeiten findet bei der wöchentlich stattfindenden Bauberatung durch Bauleitung und Auftraggeber statt.

Der AN hat arbeitstäglich Bautageberichte zu führen und diese dem Auftraggeber wöchentlich zu übergeben.

Der AN hat über den von ihm vorgesehenen Bauablauf einen detaillierten Bauzeitenplan zu erstellen. Dieser ist mit dem AG abzustimmen und bedarf seiner Zustimmung und Genehmigung.
Abweichungen von diesem genehmigten Bauzeitenplan sind nur mit Zustimmung des AG möglich.

Die Koordination des Bauablaufes bleibt dem AN überlassen. Die Durchführung der Arbeiten ist innerhalb der vertraglich festgelegten Ausführungsfristen und Teilfristen sicherzustellen. Mehrkosten, die aus einer selbst verschuldeten Überschreitung der Bauzeit resultieren, werden nicht erstattet.

Durch den AN ist ein mehrmaliges Anrücken auf die Baustelle einzukalkulieren.

Während der Bauphase sind die Immissionsschutzwerte der TA Lärm vom 26. August 1998 (GMBI. Nr 26/1998 S. 503) entsprechend Gebietseinstufung einzuhalten. Dabei gilt als Nachtzeit entsprechend den Bestimmungen der Allgemeinen Verwaltungsvorschrift zum Schutz gegen Baulärm - Geräuschimmission - vom 19. August 1970 ( Beilage zum Bundesanzeiger Nr. 160 vom 1. September 1970 ) die Zeit von 20.00 Uhr bis 7.00 Uhr.

Der ausführende Baubetrieb wird auf die Einhaltung der gesetzlichen Meldepflicht im Falle unerwartet freigelegter Funde oder Befunde hingewiesen. Nach § 9 (3) des Denkmalschutzgesetzes des Landes Sachsen-Anhalt ( DenkmSchG LSA ) sind Funde und Befunde mit den Merkmalen eines Kulturdenkmales bis zum Ablauf einer Woche nach der Anzeige unverändert zu lassen.

5. Abrechnungsbestimmungen
Die Ermittlung der Leistung erfolgt nach einem vom AN anzufertigenden Baustellen-Aufmaß.

Zu jedem Aufmaßblatt sind zeitgleich übersichtliche und nachvollziehbare Aufmaßskizzen in Form von Grundrissen, Schnitten, Abwicklungen einzureichen, die die auf dem Aufmaßblatt genannten ausgeführten Leistungen in ihrer Lage im Bauwerk zeigen.
Abzurechnende Bauteile sind farbig anzulegen und durchlaufend zu nummerieren. Die Nummerierung muss sich auf den Aufmaßblättern wieder finden. Die Nennung der Leistungsposition sowie die Nummer des zugehörigen Aufmaßblattes haben auf jeder Aufmaßskizze zu erfolgen.

Insbesondere Leistungen, die bei Weiterführung der Arbeiten nicht mehr oder nur schwer feststellbar sind, sind aufzumessen und zur Prüfung einzureichen. Es ist ein zeitnahes Aufmaß einzureichen.
Es wird auf die Pflicht des AN hingewiesen, die erbrachten Leistungen nachzuweisen.

Gemeinsame Aufmaße sind bei Bedarf mit der Bauleitung des Auftraggebers rechtzeitig zu vereinbaren.

6. Güteüberwachung
Der AN hat dem AG den Nachweis der Überwachung (Güteüberwachung) der zu liefernden Stoffe und Bauteile entsprechend den zutreffenden DIN-Normen zu erbringen.

Sämtliche zur Anwendung kommende Baustoffe sind vom AN zu beschaffen, soweit in den Positionen des LV nicht andere Angaben gemacht werden. Vor dem Einsatz der Baustoffe und -teile sind erforderliche Eignungs- und Gütenachweise, den jeweiligen DIN bzw. technischen Vorschriften entsprechend, dem Auftraggeber vorzulegen.

7. Besondere Anforderungen
Die Anforderungen an die Oberflächen sämtlicher Bauteile sind entsprechend DIN 18202 - Toleranzen im Hochbau - Bauwerke, Tabelle 3, Ebenheitstoleranzen, Zeile 6 herzustellen.

8. Sicherungsmaßnahmen, Vermessungsleistungen
Die Sicherung von Vermessungs-Punkten obliegt dem AN.
Der AN hat sämtliche Bauteile und Öffnungen einzumessen.

9. Vom Auftragnehmer zu beschaffende/zu erstellende Ausführungsunterlagen
- Bauzeitenplan (digital) - (spätestens 1 Woche nach Baubeginn) zur Abstimmung mit
  dem AG
- erf. Schachtgenehmigungen
- Entsorgungsnachweise

10. Ergänzungen

10.1 Abnahme
Für alle wesentlichen ausgeführten Arbeiten, deren Qualität bei der Schlussabnahme nicht mehr erkennbar ist, sind Zwischenabnahmen vom AN zu beantragen. Erst nach Überprüfung der Maßhaltigkeit und der Güte der einzelnen Leistungen dürfen die darüber liegenden Bauteile ausgeführt werden. Die Zwischenabnahmen werden Gegenstand der Schlussabnahme. Werden einzelne Bauteile nach der Zwischenabnahme nicht an andere Unternehmer übergeben, so obliegt dem AN die Schutzpflicht der ausgeführten Leistungen auch nach der durchgeführten Zwischenabnahme.

10.2 Nachtragsangebote
Nachtragsangebote sind vor Ausführung, auf Verlangen einschließlich einer offenen Kalkulation beim AG zur Bestätigung einzureichen und werden unterschriftlich zum Vertragsbestandteil erklärt. Erst dann kann die Ausführung erfolgen.

## Los 04: Dacharbeiten
Datum: 04.03.2026

### Bereich 01 Baustelleneinrichtung

#### Abschnitt 01.01 Baustelleneinrichtung

**01.01.0010 Baustelle einrichten vorhalten sämtliche LV-Abschnitte**
Geräte, Werkzeuge und sonstige Betriebsmittel, die zur
vertragsgemäßen Durchführung der Bauleistungen erforderlich sind, auf die Baustelle bringen, bereitstellen und betriebsfertig aufstellen einschl. der
dafür notwendigen Arbeiten.
Kosten für Vorhalten, Unterhalten und Betreiben der
Geräte, Anlagen und Einrichtungen einschl. Mieten,
Pacht, Gebühren und dgl. werden nicht mit dieser Pauschale, sondern mit den Einheitspreisen der betreffenden Teilleistungen vergütet.

Die Flächen der Baustelleneinrichtung werden durch den Bauüberwacher zugewiesen bzw. sind dem Baustelleneinrichtungsplan zu entnehmen.
Menge: 1,000 psch
DIN276_18: 391 KatKgr

**01.01.0020 Baustelle räumen sämtliche LV-Abschnitte**
Baustelle von allen Geräten, Anlagen, Einrichtungen
und dgl. räumen und entsorgen.
Benutzte Flächen und Wege entsprechend dem ursprünglichen Zustand unter Wahrung der landschaftspflegerischen Belange ordnungsgemäß herrichten. Verunreinigungen beseitigen und entsorgen.
Menge: 1,000 psch
DIN276_18: 391 KatKgr

**01.01.0030 Schutzbekl./-belag Hartfaserpl. Vlies D 6-9mm herstellen räumen**
Schutzvorrichtung als Bekleidung/Belag für Bodenflächen/Dachflächen, aus Hartfaserplatten und Vlies, Dicke über 6 bis 9 mm, herstellen, für die Dauer der Arbeiten vorhalten, räumen, Abrechnung nach bekleideter/belegter Fläche.
Menge: 15,000 m2
Leistungsbereichkatalog: 000 KatLB
DIN 276/2008: 397 KatKgr

**01.01.0040 Schutzlage Bautenschutzmatte Gummigranulat D 4mm herstellen räumen**
Schutzlage unter Gerüsten, unter Teilflächen der Standfläche, aus Bautenschutzmatten aus Gummigranulat, Dicke 4 mm, herstellen, für die Dauer der Arbeiten vorhalten und anschließend räumen.
Menge: 5,000 m2
Leistungsbereichkatalog: 000 KatLB
DIN 276/2008: 397 KatKgr

**01.01.0050 Planen als Witterungsschutz**
Witterungsschutz aus wasserundurchlässigen Planen liefern, herstellen, für die erforderliche Dauer vorhalten und räumen
Ausführung schlagregendicht, gegen Verrutschen sichern/ ausreichend befestigen.
Ausführung auf Anweisung AG/BÜ, in Kleinflächen / Einzelflächen
Menge: 10,000 m2

#### Abschnitt 01.02 Gerüste

**01.02.0010 Aufbauen fahrbares Gerüst 2kN/m2 H 2m**
Aufbauen, Abbauen fahrbares Gerüst,
Systemgerüst DIN EN 12810-1, Lastklasse 3 (2 kN/m2), Höhe der obersten Gerüstlage 2 m, im Gebäude.
Menge: 1,000 St
Leistungsbereichkatalog: 001 KatLB
DIN276_18: 392 KatKgr

**01.02.0020 Gebrauchsüberlassung fahrbares Gerüst 2kN/m2 H 2m**
Gebrauchsüberlassung für fahrbares Gerüst,
Positionsmenge = Produkt aus 1 Stück
(Gebrauchsüberlassungsmenge)
mal 6 Wochen
(Gebrauchsüberlassungsdauer)
Systemgerüst DIN EN 12810-1, Lastklasse 3 (2 kN/m2), Höhe der obersten Gerüstlage 2 m, im Gebäude.
Menge: 6,000 StWo
Leistungsbereichkatalog: 001 KatLB
DIN 276/2008: 392 KatKgr
DIN276_18: 392 KatKgr

**01.02.0030 Bauaufzug Material Förder-H 12 m Traglast 500kg aufbauen abbauen**
STLB-Bau 2025-04 000
Bauaufzug für den Materialtransport DIN EN 12158-1, an der Außenseite von Bauwerken,
Förderhöhe '12' m, max. Traglast 500 kg, Bemessungsstrom 16 A, Entfernung zwischen Stromanschluss und Aufzug über 50 bis 75 m, Be- und Entlademöglichkeit des Aufzugs vor Ort verfügbar, aufbauen und abbauen. Befestigung an Gerüst, Standfläche loser Untergrund.
Menge: 1,000 St
Leistungsbereichkatalog: 000 KatLB
DIN 276/2008: 391 KatKgr

**01.02.0040 Bauaufzug Material Förder-H 12 m Traglast 500kg vorhalten**
STLB-Bau 2025-04 000
Bauaufzug für den Materialtransport DIN EN 12158-1, an der Außenseite von Bauwerken,
Förderhöhe '12' m, max. Traglast 500 kg, Bemessungsstrom 16 A, Entfernung zwischen Stromanschluss und Aufzug über 50 bis 75 m, Be- und Entlademöglichkeit des Aufzugs vor Ort verfügbar, vorhalten, Befestigung an Gerüst, Standfläche loser Untergrund,
Positionsmenge = Produkt aus '1'
(Vorhaltemenge)
mal '25'
(Vorhaltedauer)
Menge: 25,000 StWo
Leistungsbereichkatalog: 000 KatLB
DIN 276/2008: 391 KatKgr

**01.02.0050 Seitenschutz Geländer Zwischenholm Holz aufbauen entfernen Dachflächenöffnung**
STLB-Bau 2025-04 000
Seitenschutz DIN 4420-1 und DIN EN 12811-1 bestehend aus Geländer, Zwischenholm und Bordbrett, aus Holz, aufbauen und entfernen, an Dachflächenöffnungen.
Menge: 20,000 m
Leistungsbereichkatalog: 000 KatLB
DIN 276/2008: 391 KatKgr

**01.02.0060 Seitenschutz Geländer Zwischenholm Stahlrohr vorhalten Dachflächenöffnung**
Seitenschutz DIN 4420-1 und DIN EN 12811-1 vorhalten, an Dachflächenöffnungen.
Menge 20 m x Vorhaltedauer 10 Wo = 200 mWo
Menge: 200,000 mWo
Leistungsbereichkatalog: 000 KatLB
DIN 276/2008: 391 KatKgr

### Bereich 02 Dacharbeiten Hauptdach

#### Abschnitt 02.01 Dachentwässerung

**02.01.0010 Kernbohrung Stahlbeton Durchm. 150-200mm T 20-25cm nicht schadstoffbelastet Geräteeinsatz mgl. Stoffe**
STLB-Bau 2025-04 084
Kernbohrung, Untergrundfläche senkrecht, aus Stahlbeton, Normalbeton, Bohrdurchmesser über 150 bis 200 mm, Bohrtiefe über 20 bis 25 cm, nicht schadstoffbelastet,
Abfall ist nicht gefährlich, Zuordnung LAGA Z 0 (uneingeschränkter Einbau), Wichte des Abbruchstoffes DIN EN 1991-1-1 24 kN/m3,
Geräteeinsatz ist möglich, Ausführung auf Dachfläche,
aufgenommene Stoffe sammeln, ohne Zerkleinerung, auf LKW des AN laden, transportieren, entsorgen, Abfallschlüssel nach AVV (Abfallverzeichnis-Verordnung) 170101 Beton,
Vergütung der Entsorgung übernimmt AN.
Menge: 1,000 St
Leistungsbereichkatalog: 084 KatLB
DIN 276/2008: 331 KatKgr
DIN276-1_08: 331 KatKgr
DIN276_18: 331 KatKgr

**02.01.0020 Kernbohrung Stahlbeton Durchm. 200-250mm T 20-25cm nicht schadstoffbelastet Geräteeinsatz mgl. Stoffe**
STLB-Bau 2025-04 084
Kernbohrung, Untergrundfläche waagerecht, aus Stahlbeton, Normalbeton, Bohrdurchmesser über 200 bis 250 mm, Bohrtiefe über 20 bis 25 cm, nicht schadstoffbelastet,
Abfall ist nicht gefährlich, Zuordnung LAGA Z 0 (uneingeschränkter Einbau), Wichte des Abbruchstoffes DIN EN 1991-1-1 24 kN/m3,
Geräteeinsatz ist möglich, Ausführung auf Dachfläche,
aufgenommene Stoffe sammeln, ohne Zerkleinerung, auf LKW des AN laden, transportieren, entsorgen, Abfallschlüssel nach AVV (Abfallverzeichnis-Verordnung) 170101 Beton,
Vergütung der Entsorgung übernimmt AN.
Menge: 1,000 St
Leistungsbereichkatalog: 084 KatLB
DIN 276/2008: 331 KatKgr
DIN276-1_08: 331 KatKgr
DIN276_18: 331 KatKgr

**02.01.0030 Flachdacheinlauf DN150 senkrecht gedämmt**
Flachdacheinlauf senkrecht DN 150, mit zugehöriger Anschlussmanschette,
Einlauf aus Polyurethan, wärmegedämmt, nach DIN EN 1253-2, in der Nennweite DN 150.
Abflussmenge ca.9,2 l/s bei 45 mm Stauhöhe.
Zum direkten Anschluss an Rohre mit Steckmuffe, zur Freispiegelentwässerung, mit großer eingeschäumter Anschlussmanschette (ca.495 mm x 495 mm) passend zur Dachabdichtung und mit Fixierring zur zusätzlichen Sicherung der Anschlussmanschette und zur Aufnahme des beiliegenden Kiesfangs, liefern und fachgerecht einbauen.
Komplettes System, bestehend aus Grundkörper und Aufstockelement, einschl. Dichtungen, Befestigungsmittel, Dämmkörper, Kiesfang, etc.

Nennweite DN: DN 150
Außendurchmesser: 160 mm

Angebotenes Fabrikat:

Hersteller '....................................................'

Produkt: '.....................................................'
Menge: 1,000 St

**02.01.0040 Fallleitung DN150 Komplettsystem**
Lieferung und Einbau Fallleitung, Gesamtsystem bestehend aus
- Edelstahl Rohr DN 150, DIN EN 1124
rostfrei, Werkstoffnummer 1.4301, nach DIN EN 1124 als Steckrohrsystem mit werkseitig in die Muffe vormontierte EPDM-Lippendichtung, Spitzende mit 20° Fase zum vereinfachten Einstecken in die Muffe. Vollständig im Tauchbad gebeizt mit glatter, silber-matter Oberfläche, liefern und fachgerecht einbauen.
Nennweite DN: DN 150
Außendurchmesser: 160 mm

- erforderlichem Bogen zum verziehen der Fallleitung,
Edelstahl Bogen 87,5°, DN 150, aus Edelstahl rostfrei, Werkstoffnummer 1.4301, nach DIN EN 1124 als Steckrohrsystem mit werkseitig in die Muffe vormontierte EPDM-Lippendichtung, Spitzende mit 20° Fase zum vereinfachten Einstecken in die Muffe. Formteile vollständig im Tauchbad gebeizt mit glatter, silbermatter Oberfläche, liefern und fachgerecht einbauen.
Nennweite DN: DN 150
Außendurchmesser: 160 mm

- Reinigungsrohr
Edelstahl Reinigungsrohr DN 150, aus Edelstahl rostfrei, Werkstoffnummer 1.4301, nach DIN EN 1124 als Steckrohrsystem mit werkseitig in die Muffe vormontierte EPDM-Lippendichtung, Spitzende mit 20° Fase zum vereinfachten Einstecken in die Muffe. Formteile vollständig im Tauchbad gebeizt mit glatter, silber matter Oberfläche, liefern und fachgerecht einbauen.
Nennweite DN: DN 150
Außendurchmesser: 160 mm

inkl. sämtl. erforderlicher Anschlusstücke, Dichtelemente und
Rohrschellen sowie Befestigungsmittel
Gesamtlänge Fallrohre ca. 14 m
Menge: 1,000 St

**02.01.0050 Attikaablauf rechteckig 120x60 mit Notentwässerungs-Set**
Attikaablauf als Notentwässerung, aus Edelstahl rostfrei, Werkstoffnummer 1.4301, nach DIN EN 1253-2, mit Schraubflansch-Konstruktion,
1000 mm Stutzenlänge,
Abflussmenge als Speier mind. ca. 6,3 l/s bei 35 mm Stauhöhe,
ca. 8,8 l/s bei 65 mm Stauhöhe,
mit flachem Losflansch und zwei Dichtmanschetten zum Einklemmen von Bitumen-, Kunststoff- oder Kautschukbahnen. Mit acht auf dem Festflansch verschweißten Edelstahlgewindestiften M12, Messingmuttern, Schutzkappen, Unterlegscheiben und Kiesfang liefern und fachgerecht einbauen.
inkl. systemzugehöriger Dämmkörper aus Polyurethan, dreiteilig

Angebotenes Fabrikat:

Hersteller '....................................................'

Produkt: '.....................................................'
Menge: 1,000 St

#### Abschnitt 02.02 Dachabdichtungsarbeiten

*Hinweis: Hinweis*
Gebäudehöhe: ca. 11,50 m
Gebäudeaußenmaße: ca. 12,50 x 22,00 m

Untergrund:
Die Abdichtung erfolgt auf dem Stahlbetondach.

**02.02.0010 Reinigung der Dachfläche**
Reinigen des Untergrundes aus Beton, von grober Verschmutzung, aufgenommene Stoffe zur Entsorgung sortieren, sammeln, Vergütung Entsorgung übernimmt AN
Reinigung Dachfläche inkl. Attika und Aufkantungen
Menge: 230,000 m2

**02.02.0020 Schließen von Durchbrüchen mit Quellvergussmörtel einschl. Schalung**
Schließen der Löcher/Durchbrüche der provisorischen Dachentwässerung mit Quellvergussmörtel,
einschließlich Schalung, 'Die Schalung
ist flüssigkeitsdicht an der Deckenunterseite/Außenwand zu befestigen.',
Dicke der Stahlbetonbauteile: 25 cm.
Einzelabmessungen D 50 - 100 mm
Menge: 1,000 St

**02.02.0030 Hohlkehlen ausbilden**
Hohlkehlen ausbilden
Alle Kehlen an Übergängen Dachfläche/Aufkantung und
aufgehenden Innenecken fachgerecht als
Hohlkehle (Flaschenkehle) ausbilden,
Radius: 40-60 mm
Menge: 70,000 m

**02.02.0040 Voranstrich**
Bitumenvoranstrich auf Emulsionsbasis auf den vorbereiteten Untergrund, einschließlich der An- und Abschlüsse, etc.,
vollflächig aufbringen und durchtrocknen lassen.
Verbrauch ca. 0,3 kg/m².
Ausführungsort: gesamte Dachfläche einschl. Hochführen an Anschlussbauteile ca. 65 cm
Menge: 210,000 m2

**02.02.0050 Dampfbremse Bitumenabdichtung verschweißt**
Lieferung und Einbau Elastomerbitumen-Dampfsperrschwe
vollflächig verschweißt
Elastomerbitumen-Schweißbahn als Dampfsperrbahn
nach DIN EN 13 970.
Leistungs- und Funktionsanforderungen:
- Dicke ca. 3,5 mm
- oberseitig: feinbestreut
- unterseitig: folienkaschiert
- offene Liegezeit bzw. UV-stabil: 6 Monate
- Trägereinlage: Kombinationsträger PET/Alu/PET + Glasvlies
- Durchtrittsicher
- Maximale Zugkraft nach DIN EN 12311-1:
l: > 400 N/50 mm, q: > 300 N/50 mm,
- Dehnung nach DIN EN 12311-1: l + q: > 2 %
- Diffusionswiderstand (Sd-Wert) nach
DIN EN 1931: > 1500 m
- Kaltbiegeverhalten nach DIN EN 1109: < -20 °C
- Wärmestandfestigkeit nach DIN EN 1110: > + 70 °C

Liefern und gem. Herstellervorgaben auf den Untergrund
fachgerecht vollflächig verschweißen. Längsnaht- und
Kopfstoßüberdeckung mind. 8 cm breit fachgerecht
verschweißen. Stöße versetzt anordnen.
Im Bereich von An- und Abschlüssen sowie
Dachdurchdringungen ist die Bahn luftdicht
anzuschließen.
inkl.16 Stück Eckausbildungen Innen- / Außenecken

Angebotenes Fabrikat:

Hersteller '....................................................'

Produkt: '.....................................................'
Menge: 170,000 m2

**02.02.0060 Planung Gefälledämmung**
Planung der Gefälledämmung vor Leistungserbringung, Übergabe vorab digital an den AG / Planungsbüro sowie Übergabe der finalen Fassung 1-fach in Papierformat sowie digital an den AG
Menge: 1,000 psch
Leistungsbereichkatalog: 021 KatLB
DIN 276/2008: 369 KatKgr

**02.02.0070 Wärmedämmschicht Flachdach PS-Hartschaum EPS DAA ds 0,035W/(mK) D 100mm**
STLB-Bau 2025-04 021
Wärmedämmschicht als Flachdachdämmung, für nicht belüftetes Dach, aus Polystyrol-Hartschaum in Platten, EPS DIN EN 13163, Anwendungsgebiet DIN 4108-10 DAA, sehr hohe Druckbelastbarkeit - ds, Bemessungswert der Wärmeleitfähigkeit max. 0,035 W/(mK), Nennwert der Wärmeleitfähigkeit max. 0,034 W/(mK), Dicke 100 mm, mit Stufenfalz, streifenweise kalt kleben,
Hersteller und Typ '....................................................'
vom Bieter einzutragen
Menge: 170,000 m2
Leistungsbereichkatalog: 021 KatLB
DIN 276/2008: 363 KatKgr

**02.02.0080 Gefälledämmschicht Flachdach Neigung 1,5-2% PS-Hartschaum EPS DAA ds 0,035W/(mK) D 110mm**
STLB-Bau 2025-04 021
Gefälledämmschicht als Flachdachdämmung, für nicht belüftetes Dach, Neigung über 1,5 bis 2 %, aus Polystyrol-Hartschaum in Platten, EPS DIN EN 13163, Anwendungsgebiet DIN 4108-10 DAA, sehr hohe Druckbelastbarkeit - ds, Bemessungswert der Wärmeleitfähigkeit max. 0,035 W/(mK), Nennwert der Wärmeleitfähigkeit max. 0,034 W/(mK), mittlere Dicke 110 mm, streifenweise kalt kleben.
Menge: 170,000 m2
Leistungsbereichkatalog: 021 KatLB
DIN 276/2008: 363 KatKgr

**02.02.0090 Dachabdichtung BROOF einlagig Kunststoffbahn FPO-BV-E-GV D 2mm vollfl kleben**
STLB-Bau 2025-04 021
Abdichtung von Dächern, DIN 18531-1 und DIN 18531-3, für nicht genutzte Dächer, Neigung größer gleich 2 %, Anforderungen hinsichtlich Widerstandsfähigkeit gegen Flugfeuer und strahlende Wärme B ROOF, einlagig,
aus Kunststoffbahnen, flexible Polyolefine (FPO) DIN EN 13956, bitumenverträglich, mit Glasvlieseinlage, Anwendungstyp DIN/TS 20000-201 DE, Eigenschaftsklasse E1, Dicke 2 mm, vollflächig kleben, Untergrund Dämmschicht,
Hersteller und Typ '....................................................'
vom Bieter einzutragen
Menge: 170,000 m2
Leistungsbereichkatalog: 021 KatLB
DIN 276/2008: 363 KatKgr

**02.02.0100 Randabschluss gedämmt starr H 60-70cm EPS DAA 0,035W/(mK) D 80mm Bitumenbahn G200DD vollfl kleben PYE-G200DD vollfl kleben**
STLB-Bau 2025-04 021
Randabschluss, wärmegedämmt, starr, Höhe über Oberkante Belag über 60 bis 70 cm, Randbohle auf Attikakrone befestigen, Randbohle aus Holz, Breite über 48 bis 50 cm, Dicke 4 cm, Untergrund vorstreichen und Dampfsperre hochführen bis Außenkante Dachrand, Wärmedämmung aus Polystyrol-Hartschaum EPS DIN EN 13163, Anwendungsgebiet DIN 4108-10 DAA, hohe Druckbelastbarkeit - dh, Bemessungswert der Wärmeleitfähigkeit max. 0,035 W/(mK), Nennwert der Wärmeleitfähigkeit max. 0,034 W/(mK), Baustoffklasse DIN 4102-1 B2 (normalentflammbar), Dicke 80 mm, als Platte, einschl. Randholz, Breite 60 mm, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben, Abdichtung durch Nageln mechanisch befestigen.
Menge: 60,000 m
Leistungsbereichkatalog: 021 KatLB
DIN 276/2008: 363 KatKgr

**02.02.0110 Attika-Abdeckprofil**
Lieferung und Montage Attika-Abdeckprofil
mit Stoßverbindern, Klemmhaltern und Befestigungsmitteln,
beidseitig mit Tropfkante als Falz, Nahtausbildung überlappt,
verdeckt befestigen mit Vorstoßblechen, geschraubt, einschl.
Ausbildung Anschlussbereich an Öffnungen/Bauteile in der
Dachfläche, Ausführung mit Gefälle 2% Richtung Dachfläche, Material Aluminium, pulverbeschichtet RAL 9006 bzw. nach Auswahl AG, Dicke ca. 2,0 mm, Profilbreite (Gesamtbreite Attika) ca. 700 mm,
Blendenhöhe ca.100 mm, Untergrund Holz / OSB-Platte.

einschl. zugehörige Eckstücke mit Stoßverbindern, Haltern und
Befestigungsmaterial montieren.

Die Attika der Dachfläche wird zeitversetzt in
Abstimmung mit Los 06 (Fassadenarbeiten) ausgeführt.
Dies ist entsprechend einzukalkulieren.
Menge: 60,000 m

**02.02.0120 Wärmedämmschicht Dachabdichtung anpassen Durchführung Durchm. 10-25cm**
STLB-Bau 2023-04 021
Wärmedämmschicht für Abdichtung von Dächern anpassen, Durchführung rund, Durchmesser über 10 bis 25 cm.
Menge: 2,000 St
Leistungsbereichkatalog: 021 KatLB
DIN 276/2008: 363 KatKgr

**02.02.0130 Wärmedämmschicht Dachabdichtung anpassen Durchführung 0,1-0,2m2**
STLB-Bau 2025-04 021
Wärmedämmschicht für Abdichtung von Dächern anpassen, Durchführung eckig, Fläche über 0,1 bis 0,2 m2.
Menge: 1,000 St
Leistungsbereichkatalog: 021 KatLB
DIN 276/2008: 363 KatKgr

**02.02.0140 Wärmedämmschicht Dachabdichtung anpassen Durchführung**
STLB-Bau 2025-04 021
Wärmedämmschicht für Abdichtung von Dächern anpassen, Durchführung eckig.
Menge: 11,000 m
Leistungsbereichkatalog: 021 KatLB
DIN 276/2008: 363 KatKgr

**02.02.0150 Randabschluss gedämmt starr H 25-30cm EPS DAA 0,035W/(mK) D 80mm Bitumenbahn G200DD vollfl kleben PYE-G200DD vollfl kleben**
STLB-Bau 2025-04 021
Randabschluss, wärmegedämmt, starr, Höhe über Oberkante Belag über 25 bis 30 cm, Untergrund vorstreichen und Dampfsperre hochführen bis Außenkante Dachrand, Wärmedämmung aus Polystyrol-Hartschaum EPS DIN EN 13163, Anwendungsgebiet DIN 4108-10 DAA, hohe Druckbelastbarkeit - dh, Bemessungswert der Wärmeleitfähigkeit max. 0,035 W/(mK), Nennwert der Wärmeleitfähigkeit max. 0,034 W/(mK), Baustoffklasse DIN 4102-1 B2 (normalentflammbar), Dicke 80 mm, als Platte, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben.
Menge: 13,000 m
Leistungsbereichkatalog: 021 KatLB
DIN 276/2008: 363 KatKgr

**02.02.0160 Anschluss Dachabdichtung Durchführung Durchm. 10-25cm Kunststoffbahn D 2mm**
STLB-Bau 2023-04 021
Anschluss der Abdichtung von Dächern an runde Durchführung, Durchmesser über 10 bis 25 cm, Dachabdichtung aus Kunststoffbahnen flexible Polyolefine (FPO), bitumenverträglich, mit Glasvlieseinlage, Dicke 2 mm.
Menge: 2,000 St
Leistungsbereichkatalog: 021 KatLB
DIN 276/2008: 363 KatKgr

**02.02.0170 Anschluss Dachabdichtung Durchführung Dm bis 5 cm Kunststoffbahn D 2,0mm**
Anschluss der Abdichtung von Dächern an kleinere Durchdringungen, resultierend aus Befestigungen der PV-Anlage, Absturzsicherungen und sonstiger Unterkonstruktionen, Durchmesser Durchdringungen bis 5 cm, Dachabdichtung aus Kunststoffbahnen flexible Polyolefine (FPO), bitumenverträglich, mit Glasvlieseinlage, Dicke 2,0 mm.
Menge: 35,000 St
Leistungsbereichkatalog: 021 KatLB
DIN 276/2008: 363 KatKgr

**02.02.0180 Anschluss Dachabdichtung Kunststoffbahn D 2mm Aufsetzkranz H 30cm L 1 m B 1 m Anschlussbahn**
STLB-Bau 2025-04 021
Anschluss der Abdichtung von Dächern, aus Kunststoffbahnen flexible Polyolefine (FPO), bitumenverträglich, mit Glasvlieseinlage, Dicke 2 mm,
an Aufsetzkranz für Lichtkuppel, eckig, Höhe 30 cm,
lichte Länge '1' m,
lichte Breite '1' m, mit Anschlussbahn, Untergrund Kunststoffbahn.
Menge: 1,000 St
Leistungsbereichkatalog: 021 KatLB
DIN 276/2008: 363 KatKgr

**02.02.0190 Anschluss Dachabdichtung Kunststoffbahn D 2mm Durchführung L 1,5 m B 1,15 m Anschlussbahn Kunststoffmanschette**
STLB-Bau 2025-04 021
Anschluss der Abdichtung von Dächern, aus Kunststoffbahnen flexible Polyolefine (FPO), bitumenverträglich, mit Glasvlieseinlage, Dicke 2 mm,
an eckige Durchführung,
lichte Länge '1,5' m,
lichte Breite '1,15' m, mit Anschlussbahn, einschl. Kunststoffmanschette, Untergrund Kunststoffbahn.
Menge: 1,000 St
Leistungsbereichkatalog: 021 KatLB
DIN 276/2008: 363 KatKgr

**02.02.0200 Anschluss Dachabdichtung Kunststoffbahn D 2mm Durchführung L 0,4 m B 0,4 m Anschlussbahn**
STLB-Bau 2025-04 021
Anschluss der Abdichtung von Dächern, aus Kunststoffbahnen flexible Polyolefine (FPO), bitumenverträglich, mit Glasvlieseinlage, Dicke 2 mm,
an eckige Durchführung,
lichte Länge '0,4' m,
lichte Breite '0,4' m, mit Anschlussbahn, Untergrund Kunststoffbahn.
Menge: 1,000 St
Leistungsbereichkatalog: 021 KatLB
DIN 276/2008: 363 KatKgr

**02.02.0210 Schwanenhals ELT 100mm**
Lieferung und Montage Schwanenhalsdurchführung
aus Stahl, feuerverzinkt,
variable Ausrichtung (Schwenkbereich 360°),
Höhenanpassung nach der Montage der Grundplatte,
Zur Nutzung für Kabeldurchführungen für PV-Anlagen,
inkl. 1 Stück Schwanenhalsdurchführung mit Abtropfhaube,
inkl. Montagezubehör, Befestigungsmittel,
Die Abdichtung zu den Kabeln erfolgt über die speziell auf die Schwanenhalsdurchführung abgestimmte Ringraumdichtung
inkl. Blinddeckel

Maße:
A (mm): 600 - 950
B (mm): 1050 - 1400
C (mm): 250
D (Øi mm): 100
E (mm): 300
Menge: 1,000 St

**02.02.0220 Befestigung Wetterstation Sonnenschutz**
Fachgerechte Befestigung / Eindichten der bauseits gelieferten Wetterstation für den Sonnenschutz,
Montage auf Attika, genauer Standort nach Vorgabe AG/BÜ
Menge: 1,000 St

#### Abschnitt 02.03 Lichtkuppel Dachausstieg

**02.03.0010 Lichtkuppel Dachausstieg L 1,0 m B 1,0 m 2-schalig lichtdurchlässig klar-farblos PC Aufsetzkranz Alu-Sandwich durchsturzsicher**
Lichtkuppel DIN EN 1873 als Dachaus- und Einstieg,
Form rechteckig,
lichte Länge vorh. Dachöffnung 1,0 m,
lichte Breite vorh. Dachöffnung 1,0 m, 2-schalig, lichtdurchlässig, klar-farblos, aus Polycarbonat (PC), Brandverhaltensklasse DIN EN 13501-1 C -s2, d0 (schwerentflammbar), entsprechend Anforderungen harte Bedachung, Formgebung kuppelförmig,
Wärmedurchgangskoeffizient Urc 1,04 W/m2K,
mit Aufsetzkranz aus Aluminium-Sandwich, Höhe ca.30 cm, durchsturzsicher nach GS-Bau 18, mit integrierter Klemmschiene, befestigen in Beton, Ausführung gemäß Zeichnung.
inkl. Dachausstiegsvorrichtung mit Griff, Bolzenscharnieren und Gasdruckfedern, Federstiftverrigelung,
werksseitig an Lichtkuppel-Element montiert
einschl. Leistungen für Inbetriebnahme

Angebotenes Fabrikat:

Hersteller '....................................................'

Produkt: '.....................................................'
Menge: 1,000 St
Leistungsbereichkatalog: 021 KatLB
DIN 276/2008: 362 KatKgr

**02.03.0020 Gitterrost-Stufe Dachausstieg**
Lieferung und Montage systemzugehörige Gitterrost-Stufe für Lichtkuppel als Dachausstieg
für erleichterten, rutschfestem Ausstieg, mit Einhängemöglichkeit für bauseitige
Ausstiegsleiter, Montage erfolgt im Aufsatzkranz.
inkl. Befestigungsmittel

Tritttiefe ca. 25 cm auf komplette Oberlichtbreite.

für Lichtkuppel 100 x 100 cm
Menge: 1,000 St

**02.03.0030 Leiterhaltebügel**
Lieferung und Montage systemzugehöriger Leiterhaltebügel für Lichtkuppel mit Dachausstieg-Funktion,
aus Edelstahl, mit eckiger Edelstahl-Haltestange, Länge ca. 576mm, beschichtet
Werkseitig am Aufsatzkranz vormontiert

Größe Lichtkuppel: 100 x 100 cm
Menge: 1,000 St

**02.03.0040 Anlegeleiter**
Anlegeleiter
aus eloxiertem Aluminium, für Raumhöhen bis 7.200 mm,
2 Haken zur Sicherung.

Breite: 360 bis 490 mm
Trittabstand: 250 mm
Höhe: ca. 3.800 mm (Oberkante Fußboden - Oberkante Dach)

Ausführung:
Leiter aus eloxiertem Aluminium. Während der Nutzung wird die Leiter an einer mit einem rutschfesten Profil versehenen Stufe befestigt. Zur Nutzung werden die werkseitig vorhandenen Haken in den Leiterhaltebügel eingehangen.
Nach Verwendung wird die Leiter mithilfe zweier mitgelieferter Halterungen aufgehängt, eine davon mit Vorhängeschloss-Vorbereitung.
Die Halterungen sind an der Wand zu befestigen. Positionierung in Abstimmung mit AG/BÜ.

TÜV-zertifiziertes System

Zubehör (inklusive):
- 2 vormontierte Haken
- 1 Tritt mit zwei Konsolen, Anti-Rutsch-Ausführung
- 2 Aufhängebügel, mit einer Vorhängeschlossvorbereitung (exkl. Vorhängeschloss)
- Befestigungsmittel
Menge: 1,000 St

#### Abschnitt 02.04 Absturzsicherungssystem

*Hinweis: Hinweis Absturzsicherungssystem*
Auf dem Gebäude ist ein überfahrbares Seilsicherungssystem zu errichten. Die Befestigung dieses Systems erfolgt auf der Stahlbetondachdecke, C25/30, mittels Spreizanker
Das System muss hierfür geeignet und bauaufsichtlich zugelassen sein.
Die Anschlageinrichtung muss zwischen zwei Befestigungen mindestens für die Sicherung von 2
Personen ausgelegt sein.
Abstand zwischen Zwischenstützen: max. 7,50 m
Abstand vom Dachrand: ca. 2,50 m

Ständig nutzbare Flachdachabsturzsicherung zur
Befestigung der persönlichen Schutzausrüstung gegen
Absturz als Anschlageinrichtung im Rückhalte- bzw.
Auffangsystem mit beweglichen Anschlagpunkten in Ausstattungsklasse B (BG-Bau, DGUV 201-056) nach
DIN 4426 und DIN EN 795. Zugelassen gemäß
DIBt

Fabrikatsangabe Absturzsicherungssystem für LV-Abschnitt 2.4 und 3.3:

Angebotenes Fabrikat:

Hersteller '....................................................'

Produkt: '.....................................................'

Ggf. erforderliche herstellerspezifische Werkzeuge und Geräte, die zur Montage der Seilsysteme und Anschlagpunkte erforderlich sind, werden nicht gesondert vergütet und sind entsprechend einzukalkulieren.

**02.04.0010 Anfangs-/Eckstützen**
Lieferung und Montage Anfangs- / Eckstützen für ein überfahrbares Seilsicherungssystem
Stützen mit Formteil, passend zur Dachabdichtung, fachgerecht eindichten.
Für einen Dachaufbau bis max. 350 mm.
Inkl. fortlaufender Seriennummer und
Befestigungsmaterial wie bspw. Spreizanker
Menge: 12,000 St

**02.04.0020 Zwischenstützen**
Lieferung und Montage Zwischenstützen  für ein überfahrbares Seilsicherungssystem
Für einen Dachaufbau bis max. 350 mm.
Inkl. fortlaufender Seriennummer und
Befestigungsmaterial.
Menge: 5,000 St

**02.04.0030 Sicherungsseil**
Lieferung und Montage Spezial-Edelstahlseil (mind. 6mm) aus besonders robustem V4A-Stahl,
für Seilsicherungssysteme
Mit allgemeiner bauaufsichtlicher Zulassung
inkl. Befestigungsmittel
Menge: 50,000 m

**02.04.0040 Spannelement**
Lieferung und Montage Spannelement
für Seilsicherungssysteme
Edelstahl-Endbefestigung (Gabelkopf),
geprüft nach EN795:2012
und CEN / TS 16415:2017!
Aus besonders robustem V4A-Stahl gefertigt.
Geeignet für Seilsicherungssysteme
Mit integrierter Spannvorrichtung
Inkl. fortlaufender Seriennummer
Menge: 2,000 St

**02.04.0050 Kraftbegrenzer Edelstahl**
Lieferung und Montage systemzugehöriger Kraftbegrenzer
aus Edelstahl
Begrenzung der auftretenden Kräfte bei 2 Personen
auf max. 8,3 kN.
Geprüft nach EN 795:2012 und CEN / TS 16415:2017!
Materialgüte: V4A.
Inkl. Kettenglied
Inkl. fortlaufender Seriennummer
Menge: 2,000 St

**02.04.0060 Seilzwischenhalter Kurvenelement**
Lieferung und Montage Seilzwischenhalter aus Edelstahl
als Kurvenelement
für Seilsicherungssysteme
Überfahrbar mit Gleitern
Flexibles, voll überfahrbares Kurvenelement aus
besonders robustem V4A – Edelstahl. Stufenlos von 0° -
90° einfach von Hand einstellbar
In allen Richtungen drehbar
Montage auf Anschlagpunkten
Inkl. Befestigungsmaterial
Menge: 12,000 St

**02.04.0070 Seilzwischenhalter**
Lieferung und Montage Seilzwischenhalter aus Edelstahl
für Seilsicherungssysteme
Voll überfahrbarer Seilzwischenhalter aus besonders
robustem V4A – Edelstahl für Seilsicherungssysteme
Überfahrbar mit Gleitern
Montage auf ABS Anschlagpunkten.
Inkl. Befestigungsmaterial
Inkl. fortlaufender Seriennummer
Menge: 3,000 St

**02.04.0080 Verbindungselement**
Verbindungselement zur Befestigung an einem
Anschlagpunkt zwischen zwei Seilenden oder zur
Errichtung einer T - Kreuzung.
Material: Edelstahl V2A
Menge: 1,000 St

**02.04.0090 Kennzeichnung Seilsicherungssystem**
Lieferung und Montage Systemschild aus Edelstahl
Vorgeschriebene Kennzeichnung für
Seilsicherungssysteme.
Abgewinkelt zur Befestigung auf Anschlagpunkten.
Menge: 1,000 St

**02.04.0100 Seilgleiter**
Abnehmbarer Seilgleiter aus hochfestem Aluminium
für überfahrbare Seilsicherungssysteme
Automatische Schliessung.
Sichert 1 Person gem. DIN EN 795:2012.
Inkl. fortlaufender Seriennummer.
Menge: 2,000 St

**02.04.0110 PSA gegen Absturz**
Lieferung Persönliche Schutzausrüstung gegen Absturz nach DIN EN 363,
bestehend aus:
- 1 Stck. Kantengeprüftes Kernmantelseil mit 2 Rohrhaken / 2 Karabiner und Bandfalldämpfer, Länge ca. 2m
- 1 Stck. Mitlaufendes Auffanggerät
Geprüft nach EN 353-2:2002 & EN358:2000.
Zugelassen für 140 kg.
Kantengeprüftes Kernmantelseil (Ø12 mm) gem. RFU
CNB/P/11.075.
Länge: 3 m.
Inkl. Seilkürzer und Bandfalldämpfer.
- 1 Stck. Auffanggurt nach EN 361:2002 mit zwei
Auffangschlaufen im Brustbereich und einem D-Ring im
Rückenbereich.
Schulterpolster für angenehmen Tragekomfort.
Zwei automatische Klickverschlüsse an den Beinen und
einen automatischen Klickverschluss im Brustbereich
für optimale Bedienbarkeit und Sicherheit.
Verstellbare Schulter- und Beingurte.
Belastbarkeit: ca. 140 kg.
Größe: Universell.
Menge: 1,000 psch

**02.04.0120 Aufbewahrungsschrank**
Lieferung und Montage Metallschrank zur Aufbewahrung für PSA-Sets und Zubehör
Maße: ca. 650 x 400 x 350 mm.
Inkl. Trockenstange zum Aufhängen der Ausrüstung.
inkl. 2 Schlüssel.
Menge: 1,000 St

#### Abschnitt 02.05 Einfassung Blitzschutz

**02.05.0010 Blitzdrahteinfassung**
Einfassung bauseitiger Blitzdrahtdurchführung
Durchmesser 6-10 mm mit flexiblem Formteil
inklusive Rohrschelle aus V2A und dauerelastischer
Versiegelung, liefern, über den Blitzdraht montieren
und auf die Flächenabdichtung homogen
aufschweißen, oberer Abschluss mit
Rohrschelle, fachgerecht herstellen.
Menge: 20,000 St

#### Abschnitt 02.06 Schachtabdeckung

**02.06.0010 Abdeckung für Dachaufkantung, 1700 x 1350 mm**
Sonderanfertigung Abdeckung / Deckel für bauseitige Aufkantung (Rohrdurchführungen durch Flachdach)
Abmessungen Deckel ca.1.700 x 1.350 mm
aus Aluminium, mit umlaufender Tropfkante,
einschl. druckfester Dämmplatte,
Höhe Abdeckung einschl. Dämmung ca. 100 mm,
aufbringen, abdichten und befestigen auf bauseitiger Aufkantung (ca.1470 x 1120 mm)
einschl. dazu passenden / integrierten Rohrdurchführungen:
- 2 x Rohrdurchführung WFR DN 160  (zzgl. 30mm Dämmung)
- 1 x Rohrdurchführung ABW-Leitung DN 100 (zzgl. 30mm
Dämmung)

Die beschriebenen Rohrdurchführungen müssen fachgerecht mit eingedichtet werden. Dies ist einzukalkulieren.

liefern und montieren, einschließlich aller Nebenleistungen
Menge: 1,000 St

**02.06.0020 Dachhaube DN 100**
Dachhaube DN 100
für Entlüftung von Schmutzwasserleitungen
Äußerst geringe Schmutzverluste
sturmsichere Befestigung auf Deckel
für Aufkantung
Schwitzwasserableitung nur nach außen möglich
schlagregensichere Ausblashaube für Flachdach,
einschl. Dachdurchführung.
einschl. Eindichtung auf Deckel für Aufkantung

komplett liefern und montieren

Angebotenes Fabrikat:

Hersteller '....................................................'

Produkt: '.....................................................'
Menge: 1,000 St

**02.06.0030 Wärmedämmschicht Flachdach Mineralwolle MW DAA 0,040W/(mK) D 200mm 3 Lagen**
Wärmedämmschicht, aus Mineralwolle in Platten, MW DIN EN 13162, Anwendungsgebiet DIN 4108-10 DAA, Bemessungswert der Wärmeleitfähigkeit max. 0,040 W/(mK), Nennwert der Wärmeleitfähigkeit max. 0,039 W/(mK), Baustoffklasse DIN 4102-1 A1/A2 (nichtbrennbar), Dicke 200 mm, in 3 Lagen (Gesamtdicke ca. 600 mm) zur Verhinderung von Schwitzwasser im Hohlraum der Aufkantung bis UK Decke
2. OG einbringen, stumpfe Kante, dicht gestoßen,
lose verlegen und zusätzlich mechanisch befestigen.
Menge: 1,000 m2
Leistungsbereichkatalog: 021 KatLB

**02.06.0040 Gehwegplatten**
Terrassenplatte Gehweg
Farbe Grau, Maße LxB 40 x 40 cm
Stärke ca. 5 cm
Gehwegplatten geeignet zur Fußgängernutzung aus Beton gemäß der DIN EN 1339
mit der Rutschhemmung R13 nach DIN 51130
Oberfläche: hydrophobiert
Kanten: gefast
lose auflegen, nach Vorgabe TGA-Planer,
einschl. Bautenschutzmatte D=ca.6-8mm unter Gehwegplatten
Menge: 5,000 St

### Bereich 03 Dacharbeiten Vordach

#### Abschnitt 03.01 Dachentwässerung

**03.01.0010 Kernbohrung Stahlbeton Durchm. 100-150mm T 20-25cm nicht schadstoffbelastet Geräteeinsatz mgl. Stoffe**
STLB-Bau 2025-04 084
Kernbohrung, Untergrundfläche senkrecht, aus Stahlbeton, Normalbeton, Bohrdurchmesser über 100 bis 150 mm, Bohrtiefe über 20 bis 25 cm, nicht schadstoffbelastet,
Abfall ist nicht gefährlich, Zuordnung LAGA Z 0 (uneingeschränkter Einbau), Wichte des Abbruchstoffes DIN EN 1991-1-1 24 kN/m3,
Geräteeinsatz ist möglich, Ausführung auf Dachfläche,
aufgenommene Stoffe sammeln, ohne Zerkleinerung, auf LKW des AN laden, transportieren, entsorgen, Abfallschlüssel nach AVV (Abfallverzeichnis-Verordnung) 170101 Beton,
Vergütung der Entsorgung übernimmt AN.
Menge: 1,000 St
Leistungsbereichkatalog: 084 KatLB
DIN 276/2008: 331 KatKgr
DIN276-1_08: 331 KatKgr
DIN276_18: 331 KatKgr

*Hinweis: Drainrinne*

**03.01.0020 Drainrost Grundeinheit**
Drainrost Grundeinheit, mit 2 Schieberplatten stufenlos belagsbündig höhenverstellbar und variabel einstellbar für schräge Rampen. Flexibel ablängbar bis 400 mm.
Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Ausführung:
Rahmen: Edelstahl, elektropoliert.
mit Profildesign-Rostauflage: Edelstahl, glasperlen-gestrahlt
(längliche Profilstäbe, kein Gitterrost)

Höhe:
Drehfüße: ca.74-175 mm

Die Rostauflage ist zeitlich versetzt zu den übrigen Arbeiten einzubauen und nach Einbau entsprechend vor Beschädigungen zu schützen. Diese Leistung ist einzukalkulieren.

Angebotenes Fabrikat:

Hersteller '....................................................'

Produkt: '.....................................................'
Menge: 1,000 St

**03.01.0030 Drainrost Anbaueinheit**
Drainrost Anbaueinheit, mit 1 Schieberplatte, stufenlos höhenverstellbar, stufenlos belagsbündig höhenverstellbar und variabel einstellbar für schräge Rampen.
Flexibel ablängbar bis 400 mm. Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Maße:
1000 x 150 mm

Ausführung:
Rahmen: Edelstahl, elektropoliert.
mit Profildesign-Rostauflage: Edelstahl, glasperlen-gestrahlt
(längliche Profilstäbe, kein Gitterrost)

Höhe:
Drehfüße: ca. 74-175 mm

Die Rostauflage ist zeitlich versetzt zu den übrigen Arbeiten einzubauen und nach Einbau entsprechend vor Beschädigungen zu schützen. Diese Leistung ist einzukalkulieren.
Menge: 6,000 St

**03.01.0040 Endkappen**
Endkappe, aus Edelstahl, an den Enden eines Drainrostes bzw. einer Linienentwässerung. Nach Herstellervorgaben einbauen.
für Roste 1000/ 150 mm
Menge: 2,000 St

**03.01.0050 Lochwinkel**
Lochwinkel, zum Abstützen des Estrichs/Mörtels/Splitts an Drainrosten
Nach Herstellervorgaben einbauen.
Aus hochwertigem Kunststoff ca.50/70/1000 mm
Menge: 7,000 St

**03.01.0060 Fugenband**
Fugenband,
selbstklebendes, vorkomprimiertes Spezialband, zur Fixierung lose eingebauter Drainroste/-rinnen in der Belagsöffnung sowie zum Schutz angrenzender Abdichtungen vor mechanischen Beschädigungen, Stauchungen und Einspannungen.
Nach Herstellervorgaben einbauen.
Dicke: 3-15 mm
Menge: 8,000 m

**03.01.0070 Ablaufrost**
Ablaufrost, mit Profildesign-Rostauflage für die Abführung von Oberflächen- und Sickerwasser im Bereich von Bodenabläufen.
Mit 4 drehbaren, gummikaschierten Füßen, stufenlos belagsbündig höhenverstellbar, mit Schmutzgitter zwischen Gitterrost und Rahmen. Belastbarkeit: begehbar durch Personen / Radlasten bis max. 300 kg.
Hinweis: Standard-Drehfüße sind im Lieferumfang bereits enthalten. Nach Herstellervorgaben einbauen.

Maße:
300 x 300 mm

Ausführung:
Rahmen: Edelstahl, elektropoliert.
mit Profildesign-Rostauflage: Edelstahl, glasperlen-gestrahlt
(längliche Profilstäbe, kein Gitterrost)

Höhe:
Drehfüße: 50-170mm

Die Rostauflage ist zeitlich versetzt zu den übrigen Arbeiten einzubauen und nach Einbau entsprechend vor Beschädigungen zu schützen. Diese Leistung ist einzukalkulieren.
Menge: 1,000 St

*Hinweis: Attikaablauf*

**03.01.0080 Haupt-Not-Kombi-Ablauf DN 100**
Haupt-Not-Kombi-Ablauf zum direkten Einbau in die Attika, aus Polyurethan und Edelstahl rostfrei, Werkstoffnummer 1.4301, Haupt- und Notentwässerung in einem Bauteil,
mit Anschlussmanschette entspr. Dachabdichtung,
Abflussmenge ca. 2,9 l/s bei 35 mm Stauhöhe in der Hauptentwässerung und ca. 2,3 l/s bei 35 mm Stauhöhe in der Notentwässerung mit systemzugehörigem Übergangsstück, sehr niedriger Einlauftopf von ca.48 mm,
als Set inklusive Gully, Anschlussrohr 1000 mm, Sicherungsschelle, Kanal und Dampfsperrplatte, zur Freispiegelentwässerung,
Nennweite: DN 100
Außendurchmesser: 110 mm
Notablauf als Speier, Hauptablauf wird in Fallrohrsystem abgeleitet

einschl. Übergangsstück aus Edelstahl rostfrei, Werkstoffnummer 1.4301, für die Verbindung von Ablauf und Noteinlaufkanal an das Edelstahl Rohrsystem DN 100 und zur Erhöhung der Abflusswerte, mit vorgefertigter Aussparung für den Noteinlaufkanal und angeschweißter Muffe für den Hauptentwässerungskanal, liefern und fachgerecht einbauen.

Angebotenes Fabrikat:

Hersteller '....................................................'

Produkt: '.....................................................'
Menge: 1,000 St

**03.01.0090 Fallleitung DN100 Komplettsystem**
Lieferung und Einbau Fallleitung, Gesamtsystem bestehend aus
- Fallrohr DN 100, aus Edelstahl rostfrei, Werkstoffnummer 1.4301, nach DIN EN 1124 als Steckrohrsystem mit werkseitig in die Muffe vormontierte EPDM-Lippendichtung, Spitzende mit 20° Fase zum vereinfachten Einstecken in die Muffe. Vollständig im Tauchbad gebeizt mit glatter, silber-matter Oberfläche, liefern und fachgerecht einbauen.

- Reinigungsrohr DN 100, aus Edelstahl rostfrei, Werkstoffnummer 1.4301, nach DIN EN 1124 als Steckrohrsystem mit werkseitig in die Muffe vormontierte EPDM-Lippendichtung, Spitzende mit 20° Fase zum vereinfachten Einstecken in die Muffe. Formteile vollständig im Tauchbad gebeizt mit glatter, silber matter Oberfläche, liefern und fachgerecht einbauen.

inkl. erforderlicher Anschlusstücke, Dichtelemente und Rohrschellen sowie Befestigungsmittel
inkl. Anschluss der Fallleitung an die Grundleitung
Länge Fallrohr gesamt jeweils ca. 3,00 m '..........'
Menge: 1,000 St

#### Abschnitt 03.02 Dachabdichtungsarbeiten

**03.02.0010 Reinigung der Dachfläche**
Dachfläche besenrein abgekehren, Schmutz entfernen, sammeln, abtransportieren und fachgerecht entsorgen.
gesamte abzudichtende Dachfläche einschl.
Aufkantung H ca. 45 cm
Vergütung Entsorgung übernimmt AN
Menge: 30,000 m2

**03.02.0020 Hohlkehlen ausbilden**
Hohlkehlen ausbilden
Alle Kehlen an Übergängen Dachfläche/Aufkantung und
aufgehenden Innenecken fachgerecht als
Hohlkehle (Flaschenkehle) ausbilden,
Radius: 40-60 mm
Menge: 21,000 m

**03.02.0030 Voranstrich**
Bitumenvoranstrich auf Emulsionsbasis auf den vorbereiteten Untergrund, einschließlich der An- und Abschlüsse, etc.,
vollflächig aufbringen und durchtrocknen lassen.
Verbrauch ca. 0,3 kg/m².
Ausführungsort: gesamte Dachfläche einschl. Hochführen an Anschlussbauteile ca. 35 cm '..........'
Menge: 22,000 m2

**03.02.0040 Dampfbremse Bitumenabdichtung verschweißt**
Lieferung und Einbau Elastomerbitumen-Dampfsperrschwe
vollflächig verschweißt
Elastomerbitumen-Schweißbahn als Dampfsperrbahn
nach DIN EN 13 970.
Leistungs- und Funktionsanforderungen:
- Dicke ca. 3,5 mm
- oberseitig: feinbestreut
- unterseitig: folienkaschiert
- offene Liegezeit bzw. UV-stabil: 6 Monate
- Trägereinlage: Kombinationsträger PET/Alu/PET + Glasvlies
- Durchtrittsicher
- Maximale Zugkraft nach DIN EN 12311-1:
l: > 400 N/50 mm, q: > 300 N/50 mm,
- Dehnung nach DIN EN 12311-1: l + q: > 2 %
- Diffusionswiderstand (Sd-Wert) nach
DIN EN 1931: > 1500 m
- Kaltbiegeverhalten nach DIN EN 1109: < -20 °C
- Wärmestandfestigkeit nach DIN EN 1110: > + 70 °C

Liefern und gem. Herstellervorgaben auf den Untergrund
fachgerecht vollflächig verschweißen. Längsnaht- und
Kopfstoßüberdeckung mind. 8 cm breit fachgerecht
verschweißen. Stöße versetzt anordnen.
Im Bereich von An- und Abschlüssen sowie
Dachdurchdringungen ist die Bahn luftdicht
anzuschließen.
inkl. 4 Stück Eckausbildungen Innen- / Außenecken '..........'
Menge: 22,000 m2

**03.02.0050 Planung Gefälledämmung**
Planung der Gefälledämmung vor Leistungserbringung, Übergabe vorab digital an den AG / Planungsbüro sowie Übergabe der finalen Fassung 1-fach in Papierformat an den AG
Menge: 1,000 psch
Leistungsbereichkatalog: 021 KatLB
DIN 276/2008: 369 KatKgr

**03.02.0060 Wärmedämmschicht Flachdach PS-Hartschaum EPS DAA ds 0,035W/(mK) D 100mm**
STLB-Bau 2025-04 021
Wärmedämmschicht als Flachdachdämmung, für nicht belüftetes Dach, aus Polystyrol-Hartschaum in Platten, EPS DIN EN 13163, Anwendungsgebiet DIN 4108-10 DAA, sehr hohe Druckbelastbarkeit - ds, Bemessungswert der Wärmeleitfähigkeit max. 0,035 W/(mK), Nennwert der Wärmeleitfähigkeit max. 0,034 W/(mK), Dicke 100 mm, mit Stufenfalz, streifenweise kalt kleben.
Menge: 22,000 m2
Leistungsbereichkatalog: 021 KatLB
DIN 276/2008: 363 KatKgr

**03.02.0070 Gefälledämmschicht Flachdach Neigung 1,5-2% PS-Hartschaum EPS DAA ds 0,035W/(mK) D 60mm**
STLB-Bau 2025-04 021
Gefälledämmschicht als Flachdachdämmung, für nicht belüftetes Dach, Neigung über 1,5 bis 2 %, aus Polystyrol-Hartschaum in Platten, EPS DIN EN 13163, Anwendungsgebiet DIN 4108-10 DAA, sehr hohe Druckbelastbarkeit - ds, Bemessungswert der Wärmeleitfähigkeit max. 0,035 W/(mK), Nennwert der Wärmeleitfähigkeit max. 0,034 W/(mK), mittlere Dicke 60 mm, streifenweise kalt kleben.
Menge: 22,000 m2
Leistungsbereichkatalog: 021 KatLB
DIN 276/2008: 363 KatKgr

**03.02.0080 Wärmedämmschicht Dachabdichtung anpassen Durchführung Durchm. 10-25cm**
STLB-Bau 2023-04 021
Wärmedämmschicht für Abdichtung von Dächern anpassen, Durchführung rund, Durchmesser über 10 bis 25 cm.
Menge: 2,000 St
Leistungsbereichkatalog: 021 KatLB
DIN 276/2008: 363 KatKgr

**03.02.0090 Dachabdichtung BROOF einlagig Kunststoffbahn FPO-BV-E-GV D 2mm vollfl kleben**
STLB-Bau 2025-04 021
Abdichtung von Dächern, DIN 18531-1 und DIN 18531-3, für nicht genutzte Dächer, Neigung größer gleich 2 %, Anforderungen hinsichtlich Widerstandsfähigkeit gegen Flugfeuer und strahlende Wärme B ROOF, einlagig,
aus Kunststoffbahnen, flexible Polyolefine (FPO) DIN EN 13956, bitumenverträglich, mit Glasvlieseinlage, Anwendungstyp DIN/TS 20000-201 DE, Eigenschaftsklasse E1, Dicke 2 mm, vollflächig kleben, Untergrund Dämmschicht.
Menge: 22,000 m2
Leistungsbereichkatalog: 021 KatLB
DIN 276/2008: 363 KatKgr

**03.02.0100 Anschluss Dachabdichtung Durchführung Durchm. 10-25cm Kunststoffbahn D 2mm**
STLB-Bau 2023-04 021
Anschluss der Abdichtung von Dächern an runde Durchführung, Durchmesser über 10 bis 25 cm, Dachabdichtung aus Kunststoffbahnen flexible Polyolefine (FPO), bitumenverträglich, mit Glasvlieseinlage, Dicke 2 mm.
Menge: 1,000 St
Leistungsbereichkatalog: 021 KatLB
DIN 276/2008: 363 KatKgr

**03.02.0110 Anschluss Dachabdichtung Durchführung Dm bis 5 cm Kunststoffbahn D 2,0mm**
Anschluss der Abdichtung von Dächern an kleinere Durchdringungen, resultierend aus Befestigungen der Absturzsicherungen und sonstiger Unterkonstruktionen, Durchmesser Durchdringungen bis 5 cm, Dachabdichtung aus Kunststoffbahnen flexible Polyolefine (FPO), bitumenverträglich, mit Glasvlieseinlage, Dicke 2,0 mm.
Menge: 3,000 St
Leistungsbereichkatalog: 021 KatLB
DIN 276/2008: 363 KatKgr

**03.02.0120 Wandanschluss gedämmt starr H 30-35cm XPS DAA 0,040W/(mK) D 160mm Bitumenbahn G200DD vollfl kleben PYE-G200DD vollfl kleben Kappleiste**
STLB-Bau 2025-04 021
Wandanschluss, wärmegedämmt, starr, Höhe über Oberkante Belag über 30 bis 35 cm, Untergrund vorstreichen und Dampfsperre hochführen bis Oberkante Anschlusshöhe, Wärmedämmung aus Polystyrol-Hartschaum XPS DIN EN 13164, Anwendungsgebiet DIN 4108-10 DAA, hohe Druckbelastbarkeit - dh, Bemessungswert der Wärmeleitfähigkeit max. 0,040 W/(mK), Nennwert der Wärmeleitfähigkeit max. 0,039 W/(mK), Baustoffklasse DIN 4102-1 B1 (schwerentflammbar), Dicke 160 mm, als Platte, streifenweise kalt kleben, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben, Abdichtung mit Klemmschiene befestigen, Klemmschiene/-profil aus Aluminium, einschl. Überhangstreifen (Kappleiste).
Menge: 4,000 m
Leistungsbereichkatalog: 021 KatLB
DIN 276/2008: 363 KatKgr

**03.02.0130 Randabschluss gedämmt starr H 35-40cm EPS DAA 0,035W/(mK) D 80mm Bitumenbahn G200DD vollfl kleben PYE-G200DD vollfl kleben**
STLB-Bau 2025-04 021
Randabschluss, wärmegedämmt, starr, Höhe über Oberkante Belag über 35 bis 40 cm, Randbohle auf Attikakrone befestigen, Randbohle aus Holz, Breite über 48 bis 50 cm, Dicke 4 cm, Untergrund vorstreichen und Dampfsperre hochführen bis Außenkante Dachrand, Wärmedämmung aus Polystyrol-Hartschaum EPS DIN EN 13163, Anwendungsgebiet DIN 4108-10 DAA, hohe Druckbelastbarkeit - dh, Bemessungswert der Wärmeleitfähigkeit max. 0,035 W/(mK), Nennwert der Wärmeleitfähigkeit max. 0,034 W/(mK), Baustoffklasse DIN 4102-1 B2 (normalentflammbar), Dicke 80 mm, als Platte, einschl. Randholz, Breite 60 mm, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben, Abdichtung durch Nageln mechanisch befestigen.
Menge: 15,000 m
Leistungsbereichkatalog: 021 KatLB
DIN 276/2008: 363 KatKgr

**03.02.0140 Attika-Abdeckprofil**
Lieferung und Montage Attika-Abdeckprofil
mit Stoßverbindern, Klemmhaltern und Befestigungsmitteln,
beidseitig mit Tropfkante als Falz, Nahtausbildung überlappt,
verdeckt befestigen mit Vorstoßblechen, geschraubt, einschl.
Ausbildung Anschlussbereich an Öffnungen/Bauteile in der
Dachfläche, Ausführung mit Gefälle 2% Richtung Dachfläche, Material Aluminium, pulverbeschichtet RAL 7006 bzw. nach Auswahl AG, Dicke ca. 2,0 mm, Profilbreite (Gesamtbreite Attika) ca. 500 mm,
Blendenhöhe ca. 80 mm, Untergrund Holz / OSB-Platte.

einschl. zugehörige Eckstücke mit Stoßverbindern, Haltern und
Befestigungsmaterial montieren.

Die Attika der Dachfläche wird zeitversetzt in
Abstimmung mit Los 06 (Fassadenarbeiten) ausgeführt.
Dies ist entsprechend einzukalkulieren.
Menge: 12,000 m

**03.02.0150 Schutzvlies**
Lieferung und Montage Schutzvlies, lose verlegt

Schutzlage aus Kunststoff-Regeneratfasern.
Leistungs- und Funktionsanforderungen:
- Flächengewicht: ca. 300 g/qm
- Dicke: ca. 3 mm
- Stempeldurchdrückkraft nach DIN EN ISO 12236: > 1000N
- Wasseraufnahme: ca. 2,0 l/qm
liefern und mit mind. 10 cm Überdeckung lose verlegen

Abrechnung m2 Dachfläche, welche mit Schutzvlies belegt wurde.
Menge: 22,000 m2

**03.02.0160 Oberflächenschutz Kiesschüttung 16/32 5cm**
Lieferung und Aufbingen eines schweren Oberflächenschutzes aus Kiesschüttung 16/32 mm

Gewaschenen Rollkies der Körnung 16/32 mm in 5 cm
dicker loser Schüttung aufbringen, gleichmäßig
verteilen und an allen Dachrändern und Anschlüssen
anböschen.
Menge: 1,500 m3

#### Abschnitt 03.03 Absturzsicherung

**03.03.0010 Anfangs-/Eckstützen**
Lieferung und Montage Anfangs- / Eckstützen für ein überfahrbares Seilsicherungssystem
Stützen mit Formteil, passend zur Dachabdichtung, fachgerecht eindichten.
Für einen Dachaufbau bis max. 350 mm.
Inkl. fortlaufender Seriennummer und
Befestigungsmaterial wie bspw. Spreizanker
Menge: 2,000 St

**03.03.0020 Sicherungsseil**
Lieferung und Montage Spezial-Edelstahlseil (mind. 6mm) aus besonders robustem V4A-Stahl,
für Seilsicherungssysteme
Mit allgemeiner bauaufsichtlicher Zulassung
inkl. Befestigungsmittel
Menge: 4,000 m

**03.03.0030 Spannelement**
Lieferung und Montage Spannelement
für Seilsicherungssysteme
Edelstahl-Endbefestigung (Gabelkopf),
geprüft nach EN795:2012
und CEN / TS 16415:2017!
Aus besonders robustem V4A-Stahl gefertigt.
Geeignet für Seilsicherungssysteme
Mit integrierter Spannvorrichtung
Inkl. fortlaufender Seriennummer
Menge: 2,000 St

**03.03.0040 Kraftbegrenzer Edelstahl**
Lieferung und Montage systemzugehöriger Kraftbegrenzer
aus Edelstahl
Begrenzung der auftretenden Kräfte bei 2 Personen
auf max. 8,3 kN.
Geprüft nach EN 795:2012 und CEN / TS 16415:2017!
Materialgüte: V4A.
Inkl. Kettenglied
Inkl. fortlaufender Seriennummer
Menge: 2,000 St

**03.03.0050 Kennzeichnung Seilsicherungssystem**
Lieferung und Montage Systemschild aus Edelstahl
Vorgeschriebene Kennzeichnung für
Seilsicherungssysteme.
Abgewinkelt zur Befestigung auf Anschlagpunkten.
Menge: 1,000 St

**03.03.0060 Seilgleiter**
Abnehmbarer Seilgleiter aus hochfestem Aluminium
für überfahrbare Seilsicherungssysteme
Automatische Schliessung.
Sichert 1 Person gem. DIN EN 795:2012.
Inkl. fortlaufender Seriennummer.
Menge: 2,000 St

#### Abschnitt 03.04 Einfassung Blitzschutz

**03.04.0010 Blitzdrahteinfassung**
Einfassung bauseitiger Blitzdrahtdurchführung
Durchmesser 6 -10 mm mit flexiblem Formteil
inklusive Rohrschelle aus V2A und dauerelastischer Versiegelung, liefern, über den Blitzdraht montieren
und auf die Flächenabdichtung homogen
aufschweißen, oberer Abschluss mit Rohrschelle fachgerecht herstellen
Menge: 5,000 St

### Bereich 04 Dacharbeiten Terrasse Nord

#### Abschnitt 04.01 Dachentwässerung

**04.01.0010 Kernbohrung Stahlbeton Durchm. 100-150mm T 20-25cm nicht schadstoffbelastet Geräteeinsatz mgl. Stoffe**
STLB-Bau 2025-04 084
Kernbohrung, Untergrundfläche senkrecht, aus Stahlbeton, Normalbeton, Bohrdurchmesser über 100 bis 150 mm, Bohrtiefe über 20 bis 25 cm, nicht schadstoffbelastet,
Abfall ist nicht gefährlich, Zuordnung LAGA Z 0 (uneingeschränkter Einbau), Wichte des Abbruchstoffes DIN EN 1991-1-1 24 kN/m3,
Geräteeinsatz ist möglich, Ausführung auf Dachfläche,
aufgenommene Stoffe sammeln, ohne Zerkleinerung, auf LKW des AN laden, transportieren, entsorgen, Abfallschlüssel nach AVV (Abfallverzeichnis-Verordnung) 170101 Beton,
Vergütung der Entsorgung übernimmt AN.
Menge: 2,000 St
Leistungsbereichkatalog: 084 KatLB
DIN 276/2008: 331 KatKgr
DIN276-1_08: 331 KatKgr
DIN276_18: 331 KatKgr

*Hinweis: Drainrinne*

**04.01.0020 Drainrost Grundeinheit**
Drainrost Grundeinheit, mit 2 Schieberplatten stufenlos belagsbündig höhenverstellbar und variabel einstellbar für schräge Rampen. Flexibel ablängbar bis 400 mm.
Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Ausführung:
Rahmen: Edelstahl, elektropoliert.
mit Profildesign-Rostauflage: Edelstahl, glasperlen-gestrahlt
(längliche Profilstäbe, kein Gitterrost)

Höhe:
Drehfüße: ca.74-175 mm

Die Rostauflage ist zeitlich versetzt zu den übrigen Arbeiten einzubauen und nach Einbau entsprechend vor Beschädigungen zu schützen. Diese Leistung ist einzukalkulieren.
Menge: 7,000 St

**04.01.0030 Drainrost Anbaueinheit**
Drainrost Anbaueinheit, mit 1 Schieberplatte, stufenlos höhenverstellbar, stufenlos belagsbündig höhenverstellbar und variabel einstellbar für schräge Rampen.
Flexibel ablängbar bis 400 mm. Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Maße:
1000 x 150 mm

Ausführung:
Rahmen: Edelstahl, elektropoliert.
mit Profildesign-Rostauflage: Edelstahl, glasperlen-gestrahlt
(längliche Profilstäbe, kein Gitterrost)

Höhe:
Drehfüße: ca. 74-175 mm

Die Rostauflage ist zeitlich versetzt zu den übrigen Arbeiten einzubauen und nach Einbau entsprechend vor Beschädigungen zu schützen. Diese Leistung ist einzukalkulieren.
Menge: 20,000 St

**04.01.0040 Endkappen**
Endkappe, aus Edelstahl, an den Enden eines Drainrostes bzw. einer Linienentwässerung. Nach Herstellervorgaben einbauen.
für Roste 1000/ 150 mm
Menge: 16,000 St

**04.01.0050 Lochwinkel**
Lochwinkel, zum Abstützen des Estrichs/Mörtels/Splitts an Drainrosten
Nach Herstellervorgaben einbauen.
Aus hochwertigem Kunststoff 50/70/1000 mm
Menge: 30,000 St

**04.01.0060 Fugenband**
Fugenband,
selbstklebendes, vorkomprimiertes Spezialband, zur Fixierung lose eingebauter Drainroste/-rinnen in der Belagsöffnung sowie zum Schutz angrenzender Abdichtungen vor mechanischen Beschädigungen, Stauchungen und Einspannungen.
Nach Herstellervorgaben einbauen.
Dicke: 3-15 mm
Menge: 33,000 m

**04.01.0070 Schieberplatte mit 2 Kugelkopfdrehfüßen**
Schieberplatte, als zusätzliches einschiebbares Aussteifungselement bei erhöhten Belastungen oder als Fußeinheit bei geschnittenen Rosten der vorgenannten Baureihen. Verzinkt, mit zusätzlicher Gleitbeschichtung.
Pro Schieberplatte sind 2 Kugelkopfdrehfüße nötig. Diese sind einzukakulieren.
Nach Herstellervorgaben einbauen.
für Drainageroste in Breite 150 mm
Menge: 3,000 St

**04.01.0080 Ablaufrost**
Ablaufrost, mit Profildesign-Rostauflage für die Abführung von Oberflächen- und Sickerwasser im Bereich von Bodenabläufen.
Mit 4 drehbaren, gummikaschierten Füßen, stufenlos belagsbündig höhenverstellbar, mit Schmutzgitter zwischen Gitterrost und Rahmen. Belastbarkeit: begehbar durch Personen / Radlasten bis max. 300 kg.
Hinweis: Standard-Drehfüße sind im Lieferumfang bereits enthalten. Nach Herstellervorgaben einbauen.

Maße:
300 x 300 mm

Ausführung:
Rahmen: Edelstahl, elektropoliert.
mit Profildesign-Rostauflage: Edelstahl, glasperlen-gestrahlt
(längliche Profilstäbe, kein Gitterrost)

Höhe:
Drehfüße: 50-170mm

Die Rostauflage ist zeitlich versetzt zu den übrigen Arbeiten einzubauen und nach Einbau entsprechend vor Beschädigungen zu schützen. Diese Leistung ist einzukalkulieren.
Menge: 2,000 St

**04.01.0090 Drain-Kiesleiste**
Drain-Kiesleiste aus Edelstahl (Werkstoff-Nr. 1.4301) geschliffen mit abziehbarer Schutzfolie.
Hohe Entwässerungsleistung dank großzügiger Entwässerungsschlitze. Als Randstütze für die Lastverteilungsschicht und zur Verblendung von Drainage und Belagsaufbau. Länge einer Drain-Kiesleistenstange: 3 m.
Nach Herstellervorgaben einbauen.

Höhe: 80 mm
Menge: 3,000 m

*Hinweis: Attikaablauf*

**04.01.0100 Haupt-Not-Kombi-Ablauf DN 100**
Haupt-Not-Kombi-Ablauf zum direkten Einbau in die Attika, aus Polyurethan und Edelstahl rostfrei, Werkstoffnummer 1.4301, Haupt- und Notentwässerung in einem Bauteil,
mit Anschlussmanschette entspr. Dachabdichtung,
Abflussmenge ca. 2,9 l/s bei 35 mm Stauhöhe in der Hauptentwässerung und ca. 2,3 l/s bei 35 mm Stauhöhe in der Notentwässerung mit systemzugehörigem Übergangsstück, sehr niedriger Einlauftopf von ca.48 mm,
als Set inklusive Gully, Anschlussrohr 1000 mm, Sicherungsschelle, Kanal und Dampfsperrplatte, zur Freispiegelentwässerung,
Nennweite: DN 100
Außendurchmesser: 110 mm
Notablauf als Speier, Hauptablauf wird in Fallrohrsystem abgeleitet

einschl. Übergangsstück aus Edelstahl rostfrei, Werkstoffnummer 1.4301, für die Verbindung von Ablauf und Noteinlaufkanal an das Edelstahl Rohrsystem DN 100 und zur Erhöhung der Abflusswerte, mit vorgefertigter Aussparung für den Noteinlaufkanal und angeschweißter Muffe für den Hauptentwässerungskanal liefern und fachgerecht einbauen
Menge: 2,000 St

**04.01.0110 Fallleitung DN100 Komplettsystem**
Lieferung und Einbau Fallleitung, Gesamtsystem bestehend aus
- Fallrohr DN 100, aus Edelstahl rostfrei, Werkstoffnummer 1.4301, nach DIN EN 1124 als Steckrohrsystem mit werkseitig in die Muffe vormontierte EPDM-Lippendichtung, Spitzende mit 20° Fase zum vereinfachten Einstecken in die Muffe. Vollständig im Tauchbad gebeizt mit glatter, silber-matter Oberfläche, liefern und fachgerecht einbauen.

- Reinigungsrohr DN 100, aus Edelstahl rostfrei, Werkstoffnummer 1.4301, nach DIN EN 1124 als Steckrohrsystem mit werkseitig in die Muffe vormontierte EPDM-Lippendichtung, Spitzende mit 20° Fase zum vereinfachten Einstecken in die Muffe. Formteile vollständig im Tauchbad gebeizt mit glatter, silber matter Oberfläche, liefern und fachgerecht einbauen.

inkl. erforderlicher Anschlusstücke, Dichtelemente und Rohrschellen sowie Befestigungsmittel
inkl. Anschluss der Fallleitung an die Grundleitung
Länge Fallrohr gesamt jeweils ca. 3,00m
Menge: 2,000 St

#### Abschnitt 04.02 Dachabdichtungsarbeiten

**04.02.0010 Reinigung der Dachfläche**
Reinigen des Untergrundes aus Beton, von grober Verschmutzung, aufgenommene Stoffe zur Entsorgung sortieren, sammeln, Vergütung Entsorgung übernimmt AN
Reinigung Dachfläche inkl. Attika und Aufkantungen
Menge: 80,000 m2

**04.02.0020 Hohlkehlen ausbilden**
Hohlkehlen ausbilden
Alle Kehlen an Übergängen Dachfläche/Aufkantung und
aufgehenden Innenecken fachgerecht als
Hohlkehle (Flaschenkehle) ausbilden,
Radius: 40-60 mm
Menge: 50,000 m

**04.02.0030 Voranstrich**
Bitumenvoranstrich auf Emulsionsbasis auf den vorbereiteten Untergrund, einschließlich der An- und Abschlüsse, etc.,
vollflächig aufbringen und durchtrocknen lassen.
Verbrauch ca. 0,3 kg/m².
Ausführungsort: gesamte Dachfläche einschl. Hochführen an Anschlussbauteile ca. 30 cm
Menge: 95,000 m2

**04.02.0040 Dampfbremse Bitumenabdichtung verschweißt**
Lieferung und Einbau Elastomerbitumen-Dampfsperrschwe
vollflächig verschweißt
Elastomerbitumen-Schweißbahn als Dampfsperrbahn
nach DIN EN 13 970.
Leistungs- und Funktionsanforderungen:
- Dicke ca. 3,5 mm
- oberseitig: feinbestreut
- unterseitig: folienkaschiert
- offene Liegezeit bzw. UV-stabil: 6 Monate
- Trägereinlage: Kombinationsträger PET/Alu/PET + Glasvlies
- Durchtrittsicher
- Maximale Zugkraft nach DIN EN 12311-1:
l: > 400 N/50 mm, q: > 300 N/50 mm,
- Dehnung nach DIN EN 12311-1: l + q: > 2 %
- Diffusionswiderstand (Sd-Wert) nach
DIN EN 1931: > 1500 m
- Kaltbiegeverhalten nach DIN EN 1109: < -20 °C
- Wärmestandfestigkeit nach DIN EN 1110: > + 70 °C

Liefern und gem. Herstellervorgaben auf den Untergrund
fachgerecht vollflächig verschweißen. Längsnaht- und
Kopfstoßüberdeckung mind. 8 cm breit fachgerecht
verschweißen. Stöße versetzt anordnen.
Im Bereich von An- und Abschlüssen sowie
Dachdurchdringungen ist die Bahn luftdicht
anzuschließen.
inkl. 12 Stück Eckausbildungen Innen-/Außenecken
Menge: 80,000 m2

**04.02.0050 Planung Gefälledämmung**
Planung der Gefälledämmung vor Leistungserbringung, Übergabe vorab digital an den AG / Planungsbüro sowie Übergabe der finalen Fassung 1-fach in Papierformat an den AG
Menge: 1,000 psch
Leistungsbereichkatalog: 021 KatLB
DIN 276/2008: 369 KatKgr

**04.02.0060 Wärmedämmschicht Flachdach PS-Hartschaum EPS DAA ds 0,035W/(mK) D 100mm**
STLB-Bau 2025-04 021
Wärmedämmschicht als Flachdachdämmung, für nicht belüftetes Dach, aus Polystyrol-Hartschaum in Platten, EPS DIN EN 13163, Anwendungsgebiet DIN 4108-10 DAA, sehr hohe Druckbelastbarkeit - ds, Bemessungswert der Wärmeleitfähigkeit max. 0,035 W/(mK), Nennwert der Wärmeleitfähigkeit max. 0,034 W/(mK), Dicke 100 mm, mit Stufenfalz, streifenweise kalt kleben.
Menge: 80,000 m2
Leistungsbereichkatalog: 021 KatLB
DIN 276/2008: 363 KatKgr

**04.02.0070 Gefälledämmschicht Flachdach Neigung 1,5-2% PS-Hartschaum EPS DAA ds 0,035W/(mK) D 60mm**
STLB-Bau 2025-04 021
Gefälledämmschicht als Flachdachdämmung, für nicht belüftetes Dach, Neigung über 1,5 bis 2 %, aus Polystyrol-Hartschaum in Platten, EPS DIN EN 13163, Anwendungsgebiet DIN 4108-10 DAA, sehr hohe Druckbelastbarkeit - ds, Bemessungswert der Wärmeleitfähigkeit max. 0,035 W/(mK), Nennwert der Wärmeleitfähigkeit max. 0,034 W/(mK), mittlere Dicke 60 mm, streifenweise kalt kleben.
Menge: 80,000 m2
Leistungsbereichkatalog: 021 KatLB
DIN 276/2008: 363 KatKgr

**04.02.0080 Randabschluss gedämmt starr H 15cm EPS DAA 0,035W/(mK) D 70mm Bitumenbahn G200DD vollfl kleben PYE-G200DD vollfl kleben**
STLB-Bau 2025-04 021
Randabschluss, wärmegedämmt, starr, Höhe über Oberkante Belag mind. 15 cm, Untergrund vorstreichen und Dampfsperre hochführen bis Außenkante Dachrand, Wärmedämmung aus Polystyrol-Hartschaum EPS DIN EN 13163, Anwendungsgebiet DIN 4108-10 DAA, hohe Druckbelastbarkeit - dh, Bemessungswert der Wärmeleitfähigkeit max. 0,035 W/(mK), Nennwert der Wärmeleitfähigkeit max. 0,034 W/(mK), Baustoffklasse DIN 4102-1 B2 (normalentflammbar), Dicke 70 mm, als Platte, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben.
Menge: 45,000 m
Leistungsbereichkatalog: 021 KatLB
DIN 276/2008: 363 KatKgr

**04.02.0090 Wandanschluss gedämmt starr H 30-35cm XPS DAA 0,040W/(mK) D 160mm Bitumenbahn G200DD vollfl kleben PYE-G200DD vollfl kleben Kappleiste**
STLB-Bau 2025-04 021
Wandanschluss, wärmegedämmt, starr, Höhe über Oberkante Belag über 30 bis 35 cm, Untergrund vorstreichen und Dampfsperre hochführen bis Oberkante Anschlusshöhe, Wärmedämmung aus Polystyrol-Hartschaum XPS DIN EN 13164, Anwendungsgebiet DIN 4108-10 DAA, hohe Druckbelastbarkeit - dh, Bemessungswert der Wärmeleitfähigkeit max. 0,040 W/(mK), Nennwert der Wärmeleitfähigkeit max. 0,039 W/(mK), Baustoffklasse DIN 4102-1 B1 (schwerentflammbar), Dicke 160 mm, als Platte, streifenweise kalt kleben, Abdichtung aus Bitumenbahnen, Dämmkeil aus Polystyrol-Hartschaum DIN EN 13164 XPS, Querschnitt 50/50 mm, kleben, 1. Lage Anschlussbahn aus Bitumenbahnen, Bitumen-Dachdichtungsbahnen DIN EN 13707 - G 200 DD mit Glasgewebeeinlage 200 g/m2, vollflächig kleben, 2. Lage Anschlussbahn aus Bitumenbahnen, Polymerbitumen-Dachdichtungsbahnen DIN EN 13707 PYE - G 200 DD mit Glasgewebeeinlage 200 g/m2, vollflächig kleben, Abdichtung mit Klemmschiene befestigen, Klemmschiene/-profil aus Aluminium, einschl. Überhangstreifen (Kappleiste).
Menge: 18,000 m
Leistungsbereichkatalog: 021 KatLB
DIN 276/2008: 363 KatKgr

**04.02.0100 Anschluss Türel. starr H 30-35cm Bitumenbahn G200DD vollfl kleben PYE-G200DD vollfl kleben Kappleiste**
STLB-Bau 2025-04 021
Anschluss an Türelement, starr, Höhe über Oberkante Belag über 30 bis 35 cm, Untergrund vorstreichen und Dampfsperre hochführen bis Oberkante Dämmschicht, Abdichtung aus Bitumenbahnen, Dämmkeil aus Polystyrol-Hartschaum DIN EN 13163 EPS, Querschnitt 50/50 mm, kleben, 1. Lage Anschlussbahn aus Bitumenbahnen, Bitumen-Dachdichtungsbahnen DIN EN 13707 - G 200 DD mit Glasgewebeeinlage 200 g/m2, vollflächig kleben, 2. Lage Anschlussbahn aus Bitumenbahnen, Polymerbitumen-Dachdichtungsbahnen DIN EN 13707 PYE - G 200 DD mit Glasgewebeeinlage 200 g/m2, vollflächig kleben, Abdichtung mit Klemmschiene befestigen, Klemmschiene/-profil aus Aluminium, einschl. Überhangstreifen (Kappleiste), Fuge mit Dichtungsband abdichten, Untergrund Beton.
Menge: 11,000 m
Leistungsbereichkatalog: 021 KatLB
DIN 276/2008: 363 KatKgr

**04.02.0110 Dachabdichtung BROOF einlagig Kunststoffbahn FPO-BV-E-GV D 1,5mm lose verlegen**
Abdichtung von Dächern, DIN 18531-1 und DIN 18531-3, für genutzte Dächer, Neigung größer gleich 2 %, Anwendungsklasse K2, Anforderungen hinsichtlich Widerstandsfähigkeit gegen Flugfeuer und strahlende Wärme B ROOF, einlagig,
aus Kunststoffbahnen, flexible Polyolefine (FPO) DIN EN 13956, bitumenverträglich, mit Glasvlieseinlage, Anwendungstyp DIN/TS 20000-201 DE, Eigenschaftsklasse E1, Dicke 1,5 mm, lose verlegen, Untergrund Dämmschicht,
einschl. Bahnenstöße, Eindichtungen von wasserführenden Einbauteilen sowie an aufgehende Bauteile mit System-Flüssigkunststoff und Anschlussmanschetten
inkl.11 Stück Eckausbildungen Innen- / Außenecken
inkl. hinterlaufsicherer Randanschluss
geeignet für nachfolgenden Terrassenaufbau mit Drainagematte, Drainagemörtel und Fliesenbelag
Menge: 95,000 m2
Leistungsbereichkatalog: 021 KatLB
DIN 276/2008: 363 KatKgr

**04.02.0120 Anschluss Türel. starr FLK**
Anschluss an Türelement, starr, Höhe über Oberkante Belag mind. 15 cm über OK Nutzbelag hochführen, Untergrund grundieren, Abdichtung aus Flüssigkunststoff mit Europäischer Technischer Zulassung ETAG 005, Dauerhaftigkeit W3, Nutzlastklasse P4, Temperaturbeständigkeit TL3/TH3, Dicke der Abdichtung mind. 2,5 mm, mit Einlage nach Zulassung, mind. 110 g/m2, Abdichtung hochführen, Fuge mit Dichtungsband B=mind. 30 mm abdichten.
Menge: 11,000 m
Leistungsbereichkatalog: 021 KatLB
DIN 276/2008: 363 KatKgr

**04.02.0130 Zulage Stufenausbildung**
Zulage für die Ausführung des v.g. Dachabdichtungssystemes bestehend aus Dampfsperre, Grunddämmung und Abdichtungsbahnen im Bereich der Stufe auf der Terrassenfläche, Steigung 16,8/28 cm, einschl. Eckausbildungen und Anschlüsse sowie Zuschnitte
Menge: 4,000 m

**04.02.0140 Attika-Abdeckprofil**
Lieferung und Montage Attika-Abdeckprofil
mit Stoßverbindern, Klemmhaltern und Befestigungsmitteln,
beidseitig mit Tropfkante als Falz, Nahtausbildung überlappt,
verdeckt befestigen mit Vorstoßblechen, geschraubt, einschl.
Ausbildung Anschlussbereich an Öffnungen/Bauteile in der
Dachfläche, Ausführung mit Gefälle 2% Richtung Dachfläche, Material Aluminium, pulverbeschichtet RAL 7006 bzw. nach Auswahl AG, Dicke ca. 2,0 mm, Profilbreite (Gesamtbreite Attika) ca. 500 mm,
Blendenhöhe ca. 80 mm, Untergrund Holz / OSB-Platte.

einschl. zugehörige Eckstücke mit Stoßverbindern, Haltern und
Befestigungsmaterial montieren.

Die Attika der Dachfläche wird zeitversetzt in
Abstimmung mit Los 06 (Fassadenarbeiten) ausgeführt.
Dies ist entsprechend einzukalkulieren.
Menge: 25,000 m

### Bereich 05 Dacharbeiten Terrasse Süd

#### Abschnitt 05.01 Dachabdichtungsarbeiten

**05.01.0010 Reinigung der Dachfläche**
Reinigen des Untergrundes aus Beton, von grober Verschmutzung, aufgenommene Stoffe zur Entsorgung sortieren, sammeln, Vergütung Entsorgung übernimmt AN
Reinigung Dachfläche inkl. Attika und Aufkantungen
Menge: 25,000 m2

**05.01.0020 Ortbeton Gefällebeton unbewehrt C25/30 XF1 X0**
Ortbeton als Gefällebeton als unbewehrter Beton als
Normalbeton C 25/30 DIN EN 206, DIN 1045-2, natürliche
Gesteinskörnung, Expositionsklasse XF1 (Frostangriff, mäßige
Wassersättigung ohne Taumittel), Expositionsklasse X0
(kein Korrosions- oder Angriffsrisiko),
mittlere Dicke 10 cm, Gefälle 2 %,
Untergrund waagerecht
Menge: 2,500 m3

**05.01.0030 Schalung Ausgleichsschicht geknickt einhäuptig H 15-25cm**
STLB-Bau 2025-04 013
Schalung Ausgleichsschicht, als Randschalung, im Grundriss geknickt, einhäuptig, Schalungshöhe über 15 bis 25 cm, Schalungshaut für Betonflächen ohne Anforderung.
Menge: 15,000 m
Leistungsbereichkatalog: 013 KatLB

**05.01.0040 Anschluss PR Türel. starr H 30-35cm Kunststoffbahn**
Anschluss an Pfosten-Riegel-Fassade mit Türelementen, starr, Höhe über Oberkante Belag über 30 bis 35 cm, Dampfsperre hochführen bis Oberkante Dämmschicht, Abdichtung aus Kunststoffbahnen, flexible Polyolefine (FPO) DIN EN 13956, bitumenverträglich, mit Glasvlieseinlage, Dicke 1,5 mm, einschl. Kaschierung aus Glasgewebe/-gelege, lose verlegen, Abdichtung befestigen, Fuge mit Dichtungsband abdichten, Untergrund Beton.
Menge: 9,000 m
Leistungsbereichkatalog: 021 KatLB
DIN 276/2008: 363 KatKgr

**05.01.0050 Dachabdichtung BROOF einlagig Kunststoffbahn FPO-BV-E-GV D 1,5mm lose verlegen**
Abdichtung von Dächern, DIN 18531-1 und DIN 18531-3, für genutzte Dächer, Neigung größer gleich 2 %, Anwendungsklasse K2, Anforderungen hinsichtlich Widerstandsfähigkeit gegen Flugfeuer und strahlende Wärme B ROOF, einlagig,
aus Kunststoffbahnen, flexible Polyolefine (FPO) DIN EN 13956, bitumenverträglich, mit Glasvlieseinlage, Anwendungstyp DIN/TS 20000-201 DE, Eigenschaftsklasse E1, Dicke 1,5 mm, lose verlegen, Untergrund Dämmschicht,
einschl. Bahnenstöße, Eindichtung von wasserführenden
Einbauteilen sowie an aufgehende Bauteile mit System-Flüssigkunststoff und Anschlussmanschetten
inkl.Eckausbildungen Innen- / Außenecken
inkl. hinterlaufsicherer Randanschluss
geeignet für nachfolgenden Terrassenaufbau mit Drainagematte, Drainagemörtel und Fliesenbelag
Menge: 25,000 m2

**05.01.0060 Anschluss Türel. starr FLK**
Anschluss an Türelement, starr, Höhe über Oberkante Belag mind. 15 cm über OK Nutzbelag hochführen, Untergrund grundieren, Abdichtung aus Flüssigkunststoff mit Europäischer Technischer Zulassung ETAG 005, Dauerhaftigkeit W3, Nutzlastklasse P4, Temperaturbeständigkeit TL3/TH3, Dicke der Abdichtung mind. 2,5 mm, mit Einlage nach Zulassung, mind. 110 g/m2, Abdichtung hochführen, Fuge mit Dichtungsband B=mind. 30 mm abdichten.
Menge: 9,000 m
Leistungsbereichkatalog: 021 KatLB
DIN 276/2008: 363 KatKgr

**05.01.0070 Randprofil Kiesleiste 92/150**
Drain-Kiesleiste aus Aluminium, Sichtseiten pulverbeschichtet in Farbe RAL 7006 bzw. nach Wahl AG
Verwendung als Randprofil
Variabel einstellbar in der Höhe von ca. 92 bis 150mm.
Schräg einstellbar z.B. als seitliche Einfassung bei waagrecht verlegten Belägen.
Hohe Entwässerungsleistung dank großzügiger Entwässerungsschlitze. Als Einfassung für die Lastverteilungsschicht und zur Verblendung von Drainage und Belagsaufbau.
Länge einer Drain-Kiesleistenstange: 3m.
inkl. Verblendung der Stöße mit Profilverbindern bzw. zugehörigen Außeneckverbindern.
inkl. Abdichtungsband / Dichtstoff MS-Polymer zum Fixieren der Kiesleiste auf der Abdichtung
inkl. Befestigungsmittel
Liefern und nach Herstellervorgaben einbauen.
Menge: 15,000 m

**05.01.0080 Tropfkantenprofil**
Fertigung und Montage Tropfkantenprofil aus Aluminium, Sichtseiten pulverbeschichtet in Farbe RAL 7006 bzw. nach Wahl AG
3-fach gekantet, gem. Detailplanung,
Überstand über fertigem WDVS mind. ca. 2 cm,
Abwicklung Blech gesamt ca. 30 cm
inkl. Verblendung der Stöße mit Profilverbindern bzw. Außeneckverbindern.
inkl. Befestigungsmittel
Menge: 15,000 m

#### Abschnitt 05.02 Dachentwässerung

*Hinweis: Drainrinne*

**05.02.0010 Drainrost Grundeinheit**
Drainrost Grundeinheit, mit 2 Schieberplatten stufenlos belagsbündig höhenverstellbar und variabel einstellbar für schräge Rampen. Flexibel ablängbar bis 400 mm.
Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Ausführung:
Rahmen: Edelstahl, elektropoliert.
mit Profildesign-Rostauflage: Edelstahl, glasperlen-gestrahlt
(längliche Profilstäbe, kein Gitterrost)

Höhe:
Drehfüße: ca.74-175 mm

Die Rostauflage ist zeitlich versetzt zu den übrigen Arbeiten einzubauen und nach Einbau entsprechend vor Beschädigungen zu schützen. Diese Leistung ist einzukalkulieren.
Menge: 1,000 St

**05.02.0020 Drainrost Anbaueinheit**
Drainrost Anbaueinheit, mit 1 Schieberplatte, stufenlos höhenverstellbar, stufenlos belagsbündig höhenverstellbar und variabel einstellbar für schräge Rampen.
Flexibel ablängbar bis 400 mm. Gitterrost mit Maschenweite 30/10 mm.
Mit Schmutzgitter zwischen Gitterrost und Rahmen zur Gewährleistung der dauerhaften Entwässerungsleistung.
Belastbarkeit: begehbar durch Personen / Radlasten bis max. 150 kg bzw. bis 300 kg bei Einbau einer zusätzlichen Schieberplatte in der Mitte des Rostes.
Hinweis: Standard-Kugelkopfdrehfüße sind im Lieferumfang bereits enthalten. Nach Herstellervorgaben einbauen.

Einbausituation:
als Linienentwässerung, tw. vor Dachrandaufkantung

Maße:
1000 x 150 mm

Ausführung:
Rahmen: Edelstahl, elektropoliert.
mit Profildesign-Rostauflage: Edelstahl, glasperlen-gestrahlt
(längliche Profilstäbe, kein Gitterrost)

Höhe:
Drehfüße: ca. 74-175 mm

Die Rostauflage ist zeitlich versetzt zu den übrigen Arbeiten einzubauen und nach Einbau entsprechend vor Beschädigungen zu schützen. Diese Leistung ist einzukalkulieren.
Menge: 8,000 St

**05.02.0030 Endkappen**
Endkappe, aus Edelstahl, an den Enden eines Drainrostes bzw. einer Linienentwässerung. Nach Herstellervorgaben einbauen.
für Roste 1000/ 150 mm
Menge: 2,000 St

**05.02.0040 Lochwinkel**
Lochwinkel, zum Abstützen des Estrichs/Mörtels/Splitts an Drainrosten
Nach Herstellervorgaben einbauen.
Aus hochwertigem Kunststoff ca.50/70/1000 mm
Menge: 9,000 St

**05.02.0050 Fugenband**
Fugenband,
selbstklebendes, vorkomprimiertes Spezialband, zur Fixierung lose eingebauter Drainroste/-rinnen in der Belagsöffnung sowie zum Schutz angrenzender Abdichtungen vor mechanischen Beschädigungen, Stauchungen und Einspannungen.
Nach Herstellervorgaben einbauen.
Dicke: 3-15 mm
Menge: 9,000 m

### Bereich 06 Dacharbeiten Bestandsgebäude

#### Abschnitt 06.01 Rückbauarbeiten

**06.01.0010 Schornstein/Abgasanlage Mauerziegel abbrechen nicht schadstoffbelastet 15kN/m3 D 36,5 cm Geräteeinsatz mgl. Stoffe laden transp. LKW AN entsorgen AVV170107 Vergüt.Entsorg. AN**
Abbruch des Schornsteins/der Abgasanlage aus Mauerwerk aus Mauerziegel, einschl. Putz, einseitig, mit Beschichtung, im Rahmen einer Teilabbruchmaßnahme, nicht schadstoffbelastet,
Abfall ist nicht gefährlich,
Abbruchdicke ca.30 cm, Ausführung innerhalb und außerhalb des Bauwerks, im 2. OG bzw. auf Dachfläche,
mit handgeführten Kleingeräten,
aufgenommene Stoffe sammeln, auf LKW des AN laden, transportieren, entsorgen, zum Lager oder zur Anlage nach Wahl des AN, Abfallschlüssel nach AVV (Abfallverzeichnis-Verordnung) 170107 Gemische aus Beton, Ziegel, Fliesen und Keramik,
Vergütung der Entsorgung übernimmt AN.
Menge: 7,000 m3
Leistungsbereichkatalog: 084 KatLB

**06.01.0020 Metallwandbekl. abbrechen nicht schadstoffbelastet v.Hand Stoffe laden transp. LKW AN entsorgen AVV170405 Vergüt.Entsorg. AN**
Abbruch der Bekleidung aus Metall, aus verzinktem Stahl oder Aluminiumblech, als Stehfalzprofil, einschl. Abbruch Unterkonstruktion, einschl. obere Abdeckung Schornstein,
im Rahmen einer Teilabbruchmaßnahme, nicht schadstoffbelastet, Abfall ist nicht gefährlich, Abbruch von Hand/mit handgeführten Kleingeräten, Ausführung erschütterungsarm DIN 4150, lärmarm, Ausführung auf Dachfläche, aufgenommene Stoffe sammeln, auf LKW des AN laden, transportieren, entsorgen, zum Lager oder zur Anlage nach Wahl des AN,
Vergütung der Entsorgung übernimmt AN.
Menge: 3,500 m2
Leistungsbereichkatalog: 084 KatLB

**06.01.0030 Dachziegeldeckung 0,6kN/m2 abbrechen nicht schadstoffbelastet v.Hand wiederverwendb Stoffe lagern laden LKW AN ges.Vergüt.Entsorg.**
Abbruch der Dachziegel-Dachdeckung, Dachneigung über 15 bis 20 Grad, Abbruch Unterkonstruktion und Dämmung wird gesondert vergütet, im Rahmen einer Teilabbruchmaßnahme, nicht schadstoffbelastet,
Abfall ist nicht gefährlich, Zuordnung LAGA Z 0 (uneingeschränkter Einbau),
Abbruch von Hand/mit handgeführten Kleingeräten,
aufgenommene Stoffe zur Wiederverwendung sortieren, sammeln, wiederverwendbare Stoffe seitlich lagern,
nicht wiederverwendbare Stoffe sammeln, auf LKW des AN laden, Mengenermittlung nach Aufmaß,
die Entsorgung übernimmt der AN
Menge: 8,000 m2
Leistungsbereichkatalog: 084 KatLB

**06.01.0040 Dachrinne Stahl verz D 0,7mm L 600 mm Gr.333 abbrechen nicht schadstoffbelastet v.Hand Stoffe laden transp. LKW AN entsorgen AVV170405 Vergüt.Entsorg. AN**
Abbruch Dachrinne, aus verzinktem Stahl, Dicke 0,7 mm,
Einzellänge bis 600 mm, Nenngröße 333 mm, im Rahmen einer Teilabbruchmaßnahme, nicht schadstoffbelastet,
Abfall ist nicht gefährlich,
Abbruch von Hand/mit handgeführten Kleingeräten, Ausführung staubarm TRGS 559,
aufgenommene Stoffe sammeln, auf LKW des AN laden, transportieren, entsorgen, zum Lager oder zur Anlage nach Wahl des AN, Abfallschlüssel nach AVV (Abfallverzeichnis-Verordnung) 170405 Eisen und Stahl,
Vergütung der Entsorgung übernimmt AN.
Menge: 2,000 St
Leistungsbereichkatalog: 084 KatLB

**06.01.0050 Metall-Ortgang abbrechen nicht schadstoffbelastet v.Hand Stoffe laden transp. LKW AN entsorgen AVV170404 Vergüt.Entsorg. AN**
Abbruch des Metall-Ortgangs, aus Metallblech, Zuschnittbreite bis ca. 250 mm, im Rahmen einer Teilabbruchmaßnahme, nicht schadstoffbelastet, Abfall ist nicht gefährlich, inkl. Abbruch Unterkonstruktion, Abbruch von Hand/mit handgeführten Kleingeräten, Ausführung erschütterungsarm DIN 4150, lärmarm, aufgenommene Stoffe sammeln, auf LKW des AN laden, transportieren, entsorgen, zum Lager oder zur Anlage nach Wahl des AN,
Vergütung der Entsorgung übernimmt AN.
Menge: 15,000 m
Leistungsbereichkatalog: 084 KatLB

**06.01.0060 Abdeckungsprofil Stahl verz D 0,7mm Zuschnitt-B 400mm abbrechen nicht schadstoffbelastet v.Hand Stoffe laden transp. LKW AN entsorgen AVV170405 Vergüt.Entsorg. AN**
Abbruch Abdeckungsprofil, aus verzinktem Stahl, Zuschnittbreite bis ca. 400 mm, im Rahmen einer Teilabbruchmaßnahme, nicht schadstoffbelastet,
Abfall ist nicht gefährlich,
Abbruch von Hand/mit handgeführten Kleingeräten,
aufgenommene Stoffe sammeln, auf LKW des AN laden, transportieren, entsorgen, zum Lager oder zur Anlage nach Wahl des AN,
Vergütung der Entsorgung übernimmt AN.
Menge: 2,000 m
Leistungsbereichkatalog: 084 KatLB

#### Abschnitt 06.02 Anpassung Bestandsdach

*Hinweis: Verschluss Schornsteinöffnung*

**06.02.0010 UK Grund- und Traglattung**
Unterkonstruktion, bestehend aus Grund- und Traglattung aus Nadelholz DIN 68365, Sortierklasse S 10 DIN 4074-1, Querschnitt ca.30/50 mm, Lattenabstand ca. 30 - 50 cm,
analog zum Bestand im bereich der entstandenen Dachöffnung herstellen
Menge: 4,000 m2
Leistungsbereichkatalog: 020 KatLB

**06.02.0020 Dach Dachziegel gebraucht lagernd naturfarben rot befestigen**
Dachdeckung mit Dachziegeln, gebraucht, seitlich lagernd, naturfarben, Farbton rot, befestigen gemäß Regeln für Dachdeckungen mit Dachziegeln und Dachsteinen, mit Klammern, Dachneigung über 15 bis 22 Grad.
Menge: 4,000 m2
Leistungsbereichkatalog: 020 KatLB

*Hinweis: Dachanschluss*

**06.02.0030 Rinnenendstück Titanzink D 0,7mm Zuschnitt-B 333mm**
Rinnenendstück (Rinnenboden) aus legiertem Zink DIN EN 988 (Titanzink), Dicke 0,7 mm, Zuschnittbreite der Rinne 333 mm, für halbrunde Dachrinnen.
Menge: 2,000 St
Leistungsbereichkatalog: 022 KatLB

**06.02.0040 Anschlussfuge WDVS Dichtungsband angrenzendes Bauteil B 5-10mm**
STLB-Bau 2025-04 023
Anschlussfuge abdichten am Wärmedämm-Verbundsystem (WDVS) gemäß bauaufsichtlicher Zulassung, mit imprägniertem Fugendichtungsband aus Schaumkunststoff, Beanspruchungsgruppe BG 1 DIN 18542, an angrenzendes Bauteil, Fugenbreite über 5 bis 10 mm.
Menge: 14,000 m
Leistungsbereichkatalog: 023 KatLB

**06.02.0050 Ortgangblech mit Wasserfalz**
Sonderanfertigung Ortgangblech mit Wasserfalz, aus Titanzink, handwerklich vorgefertigt, Dicke ca.0,7 mm, vorbewittert, Zuschnittbreite 400 mm, 2 x gekantet,
einschl. Befestigungsmittel und Dichtmittel sowie Abdichtungsbahnen zum Andichten,
Ausführung gem. Detailplanung
Menge: 14,000 m
Leistungsbereichkatalog: 022 KatLB

**06.02.0060 Dach Dachziegel neu**
Dachdeckung mit Dachziegeln, Form und Farbton angeglichen an Bestand, befestigen gemäß Regeln für Dachdeckungen mit Dachziegeln und Dachsteinen, mit Klammern, Dachneigung über 15 bis 22 Grad.
Menge: 4,000 m2
Leistungsbereichkatalog: 020 KatLB

**06.02.0070 First Firstabdeck. Zuschnitt-B 550-600mm 4xgekantet Deckung Metallel.**
STLB-Bau 2025-04 020
Deckung der Firste, mit Firstabdeckung, Zuschnittbreite über 550 bis 600 mm, 4 x gekantet, passend zur Deckung mit vorgefertigten Deckungselementen aus Metall.
Menge: 2,000 m
Leistungsbereichkatalog: 020 KatLB

USt %: 19,00
